# Marche grillagée électrosoudée

- Propriété du fichier: CYPE INGENIEROS, S.A.
- Format: FIEBDC-3/2002
- Zone géographique: République du Congo
- Devise: XAF
- Coûts indirects: 3.00 %
- Frais généraux: 13.00 %
- Bénéfice: 6.00 %
- TVA: 18.00 %

## G Structure et gros oeuvre

### GE Passerelles et escaliers

#### GEA Acier

**GEA030** U Marche grillagée électrosoudée.
Marche droite, de 1000x240 mm, constituée de grille électrosoudée antidérapante, finition galvanisé à chaud, réalisée avec platines porteuses en acier laminé NF EN 10025 S235JR, de profilé plat laminé à chaud, de 20x2 mm, espacées de 34 mm, distanceurs de tige carrée pliée, en acier avec un faible contenu de carbone NF EN ISO 16120-2 C4D, de 4 mm de côté, espacés de 38 mm et cadre en acier laminé NF EN 10025 S235JR, de profilé plat laminé à chaud; et arrêt frontal antidérapant, en acier laminé NF EN 10025 S235JR, de profilé plat laminé à chaud, découpé, fixé par soudure sur limon métallique d'escalier.
Critère d'évaluation économique: Le prix comprend les soudures.
Inclut: Implantation. Mise en place et fixation des marches. Nettoyage final.
Critère pour le métré: Nombre d'unités prévues, selon documentation graphique du Projet.
Critère pour le mémoire: On mesurera le nombre d'unités réellement exécutées selon les spécifications du Projet.

| Code | U | Désignation | Quantité | Prix | Montant |
|---|---|---|---|---|---|
| mt07rel020dab | U | Marche droite, de 1000x240 mm, constituée de grille électrosoudée antidérapante, finition galvanisé à chaud, réalisée avec platines porteuses en acier laminé NF EN 10025 S235JR, de profilé plat laminé à chaud, de 20x2 mm, espacées de 34 mm, distanceurs de tige carrée pliée, en acier avec un faible contenu de carbone NF EN ISO 16120-2 C4D, de 4 mm de côté, espacés de 38 mm et cadre en acier laminé NF EN 10025 S235JR, de profilé plat laminé à chaud; et arrêt frontal antidérapant, en acier laminé NF EN 10025 S235JR, de profilé plat laminé à chaud, découpé, à souder. (matériau) | 1.000 | 25635.27 | 25635.27 |
| mq08sol020 | h | Équipement et éléments auxiliaires pour soudure électrique. (matériel) | 0.150 | 1671.02 | 250.65 |
| mo047 | h | Compagnon professionnel III/CP2 charpentier métal. (main-d'œuvre) | 0.174 | 2477.50 | 431.09 |
| mo094 | h | Ouvrier professionnel II/OP charpentier métal. (main-d'œuvre) | 0.174 | 1587.35 | 276.20 |
| % | % | Frais de chantier des unités d'ouvrage | 2 % | 26593.21 | 531.86 |
|  |  | Coûts directs |  |  | 27125.07 |
