# Perforation d'un plancher en béton armé avec des outils diamantés

- Propriété du fichier: CYPE INGENIEROS, S.A.
- Format: FIEBDC-3/2002
- Zone géographique: République du Congo
- Devise: XAF
- Coûts indirects: 3.00 %
- Frais généraux: 13.00 %
- Bénéfice: 6.00 %
- TVA: 18.00 %

## G Structure et gros oeuvre

### GP Planchers

#### GPD Démolition

**GPD050** m Perforation d'un plancher en béton armé avec des outils diamantés.
Perforation en milieu humide réalisée verticalement dans plancher réticulé de béton armé, avec couronne diamantée de 132 mm de diamètre, retrait préalable du revêtement et de sa base, et chargement manuel dans le camion ou la benne.
Critère d'évaluation économique: Le prix ne comprend pas le retrait du revêtement de sol.
Inclut: Implantation des zones à perforer. Perforation de l'élément. Fragmentation des décombres en pièces maniables. Retrait et stockage des décombres. Nettoyage des restes d'ouvrage. Chargement manuel des décombres dans le camion ou la benne.
Critère pour le métré: Longueur mesurée selon documentation graphique du Projet, avec un minimum de 33 cm.
Critère pour le mémoire: On mesurera la longueur réellement exécutée selon les spécifications du Projet, avec un minimum de 33 cm.

| Code | U | Désignation | Quantité | Prix | Montant |
|---|---|---|---|---|---|
| mt51cpd010ff | m | Perforation humide avec une couronne diamantée de 132 mm de diamètre, dans un parement horizontal de béton frais ou massif. (matériau) | 1.000 | 263272.80 | 263272.80 |
| mo113 | h | Ouvrier d'exécution I/OE1 construction. (main-d'œuvre) | 0.929 | 1468.69 | 1364.41 |
| % | % | Frais de chantier des unités d'ouvrage | 2 % | 264637.21 | 5292.74 |
|  |  | Coûts directs |  |  | 269929.95 |
