# Plancher réticulé avec caisson perdu

- Propriété du fichier: CYPE INGENIEROS, S.A.
- Format: FIEBDC-3/2002
- Zone géographique: République du Congo
- Devise: XAF
- Coûts indirects: 3.00 %
- Frais généraux: 13.00 %
- Bénéfice: 6.00 %
- TVA: 18.00 %

## G Structure et gros oeuvre

### GP Planchers

#### GPE Réticulés

**GPE010** m² Plancher réticulé avec caisson perdu.
Plancher réticulé en béton armé avec caisson perdu, horizontal, avec 15% de zones pleines, avec une hauteur sous plafond de jusqu'à 3 m, épaisseur totale 30 = 25+5 cm, réalisé avec béton confectionné sur le chantier BCN: CPJ-CEM II/A 32,5 - TP - B 30 - 15/25 - E: 2a - BA - P 18-305, coulage avec des moyens manuels, volume 0,174 m³/m², et acier Fe E 500 dans les zones de panneaux, nervures et chaînages, quantité 19 kg/m²; nervures en béton "in situ" de 10 cm d'épaisseur, entraxe 80 cm; bloc de béton, 70x23x25 cm; dalle de compression de 5 cm d'épaisseur, avec armature de répartition formée par treillis soudé 150x300 mm et Ø 8,0-7,0 mm, en acier Fe E 500; montage et démontage d'un système de coffrage continu, avec finition à revêtir, constitué de: surface coffrante en panneaux en bois traité, renforcés avec des tiges et des profilés, amortissables en 25 utilisations; structure support horizontale de poutrelles métalliques et accessoires de montage, amortissables en 150 utilisations et structure support verticale d'étais métalliques, amortissables en 150 utilisations. Comprend le fil de fer à lier, les séparateurs, liquide décoffrant, pour éviter l'adhérence du béton au coffrage et agent filmogène, pour le séchage des bétons et des mortiers.
Critère d'évaluation économique: Le prix comprend le ferraillage de l'armature (coupe, façonnage et assemblage des éléments) sur l'aire de ferraillage en chantier et la pose en coffrage sur site, mais il ne comprend pas les poteaux.
Inclut: Implantation du système de coffrage. Montage du système de coffrage. Implantation de la géométrie de l'étage sur le coffrage. Mise en place des caissons perdus. Mise en place des armatures avec des séparateurs homologués. Préparation du béton. Coulage et compactage du béton. Réglage et nivellement de la dalle de compression. Séchage du béton. Démontage du système de coffrage.
Critère pour le métré: Surface mesurée en grandeur nature à partir des faces extérieures des chaînages du périmètre, selon documentation graphique du Projet, en déduisant les ouvertures de surface supérieure à 6 m².
Critère pour le mémoire: On mesurera, en grandeur réelle, à partir des faces extérieures des chaînages périmétrique, la surface réellement exécutée selon les spécifications du Projet, en déduisant les ouvertures de surface supérieure à 6 m². Tous les éléments intégrants de la structure signalés dans les plans et les détails du projet seront considérés comme inclus.

| Code | U | Désignation | Quantité | Prix | Montant |
|---|---|---|---|---|---|
| mt08eft030a | m² | Panneau en bois traité, de 22 mm d'épaisseur, renforcé avec des tiges et des profilés. (matériau) | 0.044 | 32920.19 | 1448.49 |
| mt08eva030 | m² | Structure support pour coffrage récupérable, composée de: poutrelles métalliques et accessoires de montage. (matériau) | 0.007 | 73799.10 | 516.59 |
| mt50spa081a | U | Étai métallique télescopique, allant jusqu'à 3 m de hauteur. (matériau) | 0.027 | 16838.11 | 454.63 |
| mt08cim030b | m³ | Bois de pin. (matériau) | 0.003 | 257211.56 | 771.63 |
| mt08var060 | kg | Pointes d'acier de 20x100 mm. (matériau) | 0.040 | 6330.80 | 253.23 |
| mt08dba010d | l | Agent démoulant, à base d'huiles spéciales, émulsionnable à l'eau, pour coffrages métalliques, phénoliques ou en bois. (matériau) | 0.030 | 1305.38 | 39.16 |
| mt07cho010l | U | Bloc de béton, 70x23x25 cm, pour plancher réticulé, selon NF EN 13224. Comprend pièces spéciales. (matériau) | 4.244 | 1437.32 | 6099.99 |
| mt07aco020g | U | Séparateur homologué pour planchers réticulés. (matériau) | 1.200 | 50.47 | 60.56 |
| mt07aco055e | kg | Barres en acier haute adhérence, Fe E 500, de divers diamètres. (matériau) | 19.950 | 750.96 | 14981.65 |
| mt08var050 | kg | Fil de fer galvanisé pour attacher, de 1,30 mm de diamètre. (matériau) | 0.190 | 1085.28 | 206.20 |
| mt07ame100ggh | m² | Treillis soudé 150x300 mm, fils porteurs de 8 mm de diamètre et fils de répartition de 7 mm de diamètre, en acier Fe E 500. (matériau) | 1.100 | 2891.60 | 3180.76 |
| mt08aaa010a | m³ | Eau. (matériau) | 0.033 | 1085.28 | 35.81 |
| mt01arg000a | m³ | Sable criblé. (matériau) | 0.070 | 16401.38 | 1148.10 |
| mt01arg001ar | m³ | Gros granulats homogénéisés, de taille maximale 15/25 mm. (matériau) | 0.131 | 17515.21 | 2294.49 |
| mt08cem000a | kg | Ciment gris en sacs. (matériau) | 84.042 | 78.86 | 6627.55 |
| mt08cur020a | l | Agent filmogène, pour le séchage des bétons et des mortiers. (matériau) | 0.150 | 1129.92 | 169.49 |
| mq06hor010 | h | Bétonnière électrique avec une capacité de gâchage de 160 l. (matériel) | 0.110 | 1683.71 | 185.21 |
| op00ciz020 |  | Cisaille pour barres à haute adhérence en acier. | 1.000 | 0.00 | 0.00 |
| op00ata010 |  | Pince à ligaturer. | 1.000 | 0.00 | 0.00 |
| op00sie020 |  | Scie circulaire à disque fixe, pour table de travail. | 1.000 | 0.00 | 0.00 |
| au00auh040 |  | Vibreur de béton, électrique. | 1.000 | 0.00 | 0.00 |
| mo044 | h | Compagnon professionnel III/CP2 coffreur. (main-d'œuvre) | 0.650 | 2477.50 | 1610.38 |
| mo091 | h | Ouvrier professionnel II/OP coffreur. (main-d'œuvre) | 0.639 | 1587.35 | 1014.32 |
| mo043 | h | Compagnon professionnel III/CP2 ferrailleur. (main-d'œuvre) | 0.265 | 2477.50 | 656.54 |
| mo090 | h | Ouvrier professionnel II/OP ferrailleur. (main-d'œuvre) | 0.287 | 1587.35 | 455.57 |
| mo113 | h | Ouvrier d'exécution I/OE1 construction. (main-d'œuvre) | 0.212 | 1468.69 | 311.36 |
| mo112 | h | Ouvrier d'exécution I/OE2 construction. (main-d'œuvre) | 0.222 | 1492.72 | 331.38 |
| mo045 | h | Compagnon professionnel III/CP2 bétonneur. (main-d'œuvre) | 0.045 | 2477.50 | 111.49 |
| mo092 | h | Ouvrier professionnel II/OP bétonneur. (main-d'œuvre) | 0.184 | 1587.35 | 292.07 |
| % | % | Frais de chantier des unités d'ouvrage | 2 % | 43256.65 | 865.13 |
|  |  | Coûts directs |  |  | 44121.78 |
