# Plancher sur poutrelles en bois et entrevous courbes en terre cuite

- Propriété du fichier: CYPE INGENIEROS, S.A.
- Format: FIEBDC-3/2002
- Zone géographique: République du Congo
- Devise: XAF
- Coûts indirects: 3.00 %
- Frais généraux: 13.00 %
- Bénéfice: 6.00 %
- TVA: 18.00 %

## G Structure et gros oeuvre

### GP Planchers

#### GPO Bois

**GPO040** m² Plancher sur poutrelles en bois et entrevous courbes en terre cuite.
Plancher traditionnel avec un entraxe de 50 cm, composé de poutrelles en bois scié de pin, de 100x150 mm de section, avec des rainures latérales, avec finition brossée placés par appui sur élément structural; entrevous courbes d'un filet de brique pleine apparente en terre cuite, moulée main, couleur rouge, 28x13,5x4,5 cm, avec des joints de 10 mm d'épaisseur, placé avec du mortier de ciment industriel, couleur grise, M-7,5, fourni en vrac; acier Fe E 500, quantité 1,1 kg/m², et treillis soudé 100x250 mm et Ø 5,0-4,0 mm, en acier Fe E 500, en dalle de compression de 4 cm d'épaisseur de béton léger LC25/28 (XC1(F); D12; S2; Cl 0,4; D1,4) prêt à l'emploi, et coulage à la benne; étaiement et désétaiement des poutrelles. Comprend, le fil de fer à lier, les séparateurs, les éléments d'attache des poutrelles et les chaînages périphériques des étages et des ouvertures.
Inclut: Préparation du périmètre d'appui des poutrelles. Implantation et mise en place à sec des poutrelles. Étaiement. Résolution de l'appui sur l'élément structural. Réalisation du hourdage. Mise en place des armatures avec des séparateurs homologués. Coulage et compactage du béton. Réglage et nivellement de la dalle de compression. Séchage du béton. Désétaiement.
Critère pour le métré: Surface mesurée en grandeur nature à partir des faces extérieures des chaînages du périmètre, selon documentation graphique du Projet, en déduisant les ouvertures de surface supérieure à 6 m².
Critère pour le mémoire: On mesurera, en grandeur réelle, à partir des faces extérieures des chaînages périmétrique, la surface réellement exécutée selon les spécifications du Projet, en déduisant les ouvertures de surface supérieure à 6 m². Tous les éléments intégrants du plancher signalés dans les plans et les détails du projet seront considérés comme inclus.

| Code | U | Désignation | Quantité | Prix | Montant |
|---|---|---|---|---|---|
| mt50spa052b | m | Grosse planche en bois de pin, de 20x7,2 cm. (matériau) | 0.040 | 5528.74 | 221.15 |
| mt50spa101 | kg | Clous en acier. (matériau) | 0.045 | 1637.21 | 73.67 |
| mt50spa081a | U | Étai métallique télescopique, allant jusqu'à 3 m de hauteur. (matériau) | 0.013 | 16838.11 | 218.90 |
| mt07mee101ep | m³ | Bois scié de pin pour poutrelles, de jusqu'à 5 m de longueur, de 100x150 mm de section, avec des rainures latérales, avec finition brossée. (matériau) | 0.030 | 485740.70 | 14572.22 |
| mt05bte010a | U | Brique pleine apparente en terre cuite, moulée main, couleur rouge, 28x13,5x4,5 cm, pour utilisation en maçonnerie non protégée (pièce en U), densité 1850 kg/m³, selon NF EN 771-1. (matériau) | 20.970 | 479.99 | 10065.39 |
| mt08aaa010a | m³ | Eau. (matériau) | 0.004 | 1085.28 | 4.34 |
| mt09mif010db | t | Mortier industriel pour maçonnerie, de ciment, couleur grise, catégorie M-7,5 (résistance à la compression 7,5 N/mm²), fourni en vrac, selon NF EN 998-2. (matériau) | 0.008 | 38997.76 | 311.98 |
| mt07aco020m | U | Séparateur homologué pour treillis soudé. (matériau) | 1.000 | 70.65 | 70.65 |
| mt07aco055e | kg | Barres en acier haute adhérence, Fe E 500, de divers diamètres. (matériau) | 1.100 | 750.96 | 826.06 |
| mt07ame100dcc | m² | Treillis soudé 100x250 mm, fils porteurs de 5 mm de diamètre et fils de répartition de 4 mm de diamètre, en acier Fe E 500. (matériau) | 1.100 | 1456.70 | 1602.37 |
| mt08var050 | kg | Fil de fer galvanisé pour attacher, de 1,30 mm de diamètre. (matériau) | 0.030 | 1085.28 | 32.56 |
| mt10hes070fOEe | m³ | Béton léger LC25/28 (XC1(F); D12; S2; Cl 0,4; D1,4), prêt à l'emploi, selon NF EN 206. (matériau) | 0.147 | 139003.46 | 20433.51 |
| mq06mms010 | h | Mélangeuse en continu avec silo, pour mortier industriel à sec, fourni en vrac. (matériel) | 0.200 | 945.61 | 189.12 |
| op00cla010 |  | Cloueuse pneumatique. | 1.000 | 0.00 | 0.00 |
| au00auh040 |  | Vibreur de béton, électrique. | 1.000 | 0.00 | 0.00 |
| au00auh010 |  | Benne à béton. | 1.000 | 0.00 | 0.00 |
| mo048 | h | Compagnon professionnel III/CP2 charpentier bois. (main-d'œuvre) | 0.188 | 2477.50 | 465.77 |
| mo095 | h | Ouvrier professionnel II/OP charpentier bois. (main-d'œuvre) | 0.094 | 1587.35 | 149.21 |
| mo020 | h | Compagnon professionnel III/CP2 construction. (main-d'œuvre) | 1.045 | 2380.68 | 2487.81 |
| mo113 | h | Ouvrier d'exécution I/OE1 construction. (main-d'œuvre) | 0.532 | 1468.69 | 781.34 |
| mo044 | h | Compagnon professionnel III/CP2 coffreur. (main-d'œuvre) | 0.117 | 2477.50 | 289.87 |
| mo091 | h | Ouvrier professionnel II/OP coffreur. (main-d'œuvre) | 0.117 | 1587.35 | 185.72 |
| mo043 | h | Compagnon professionnel III/CP2 ferrailleur. (main-d'œuvre) | 0.042 | 2477.50 | 104.06 |
| mo090 | h | Ouvrier professionnel II/OP ferrailleur. (main-d'œuvre) | 0.040 | 1587.35 | 63.49 |
| mo045 | h | Compagnon professionnel III/CP2 bétonneur. (main-d'œuvre) | 0.033 | 2477.50 | 81.76 |
| mo092 | h | Ouvrier professionnel II/OP bétonneur. (main-d'œuvre) | 0.138 | 1587.35 | 219.05 |
| % | % | Frais de chantier des unités d'ouvrage | 2 % | 53450.00 | 1069.00 |
|  |  | Coûts directs |  |  | 54519.00 |
