# Cuvette d'ascenseur

- Propriété du fichier: CYPE INGENIEROS, S.A.
- Format: FIEBDC-3/2002
- Zone géographique: République du Congo
- Devise: XAF
- Coûts indirects: 3.00 %
- Frais généraux: 13.00 %
- Bénéfice: 6.00 %
- TVA: 18.00 %

## G Structure et gros oeuvre

### GS Structures enterrées et semi-enterrées

#### GSC Cuvettes d'ascenseur

**GSC010** m³ Cuvette d'ascenseur.
Cuvette d'ascenseur au niveau des fondations, au moyen d'une fosse en béton armé, réalisé avec béton confectionné sur le chantier BCN: CPJ-CEM II/A 32,5 - TP - B 20 - 20/40 - E: 2a - BA - P 18-305, coulage avec des moyens manuels, et acier Fe E 500, avec une quantité approximative de 50 kg/m³. Comprend les armatures pour la formation des chaînages de bord et des renforts, les armatures en attente, le fil de fer à lier, les séparateurs et liquide décoffrant, pour éviter l'adhérence du béton au coffrage.
Critère d'évaluation économique: Le prix comprend le montage et le démontage du système de coffrage et le ferraillage de l'armature et la pose en coffrage ou sur site.
Inclut: Implantation et tracé des éléments. Mise en place des séparateurs et fixation des armatures. Montage du système de coffrage. Préparation du béton. Coulage et compactage du béton. Démontage du système de coffrage. Séchage du béton.
Critère pour le métré: Volume mesuré sur les sections théoriques de calcul, selon documentation graphique du Projet.
Critère pour le mémoire: On mesurera le volume théorique exécuté selon les spécifications du Projet.

| Code | U | Désignation | Quantité | Prix | Montant |
|---|---|---|---|---|---|
| mt08eme040 | m² | Panneaux métalliques de plusieurs dimensions, pour coffrer des éléments en béton. (matériau) | 0.025 | 37623.07 | 940.58 |
| mt50spa052b | m | Grosse planche en bois de pin, de 20x7,2 cm. (matériau) | 0.100 | 5528.74 | 552.87 |
| mt50spa081a | U | Étai métallique télescopique, allant jusqu'à 3 m de hauteur. (matériau) | 0.065 | 16838.11 | 1094.48 |
| mt08eme051a | m | Feuillard en acier galvanisé, pour coffrage métallique. (matériau) | 0.500 | 209.82 | 104.91 |
| mt08var050 | kg | Fil de fer galvanisé pour attacher, de 1,30 mm de diamètre. (matériau) | 0.450 | 1085.28 | 488.38 |
| mt08var060 | kg | Pointes d'acier de 20x100 mm. (matériau) | 0.500 | 6330.80 | 3165.40 |
| mt08dba010d | l | Agent démoulant, à base d'huiles spéciales, émulsionnable à l'eau, pour coffrages métalliques, phénoliques ou en bois. (matériau) | 0.150 | 1305.38 | 195.81 |
| mt07sep010ab | U | Séparateur homologué en plastique, pour armatures de fondations de divers diamètres. (matériau) | 4.000 | 127.91 | 511.64 |
| mt07aco020d | U | Séparateur homologué pour murs. (matériau) | 8.000 | 50.47 | 403.76 |
| mt07aco055e | kg | Barres en acier haute adhérence, Fe E 500, de divers diamètres. (matériau) | 51.000 | 750.96 | 38298.96 |
| mt08aaa010a | m³ | Eau. (matériau) | 0.178 | 1085.28 | 193.18 |
| mt01arg000a | m³ | Sable criblé. (matériau) | 0.477 | 16401.38 | 7823.46 |
| mt01arg001aw | m³ | Gros granulats homogénéisés, de taille maximale 20/40 mm. (matériau) | 0.893 | 17339.34 | 15484.03 |
| mt08cem000a | kg | Ciment gris en sacs. (matériau) | 400.400 | 78.86 | 31575.54 |
| mq06hor010 | h | Bétonnière électrique avec une capacité de gâchage de 160 l. (matériel) | 0.660 | 1683.71 | 1111.25 |
| op00ciz020 |  | Cisaille pour barres à haute adhérence en acier. | 1.000 | 0.00 | 0.00 |
| op00ata010 |  | Pince à ligaturer. | 1.000 | 0.00 | 0.00 |
| au00auh020 |  | Rigole pour le coulage du béton. | 1.000 | 0.00 | 0.00 |
| au00auh040 |  | Vibreur de béton, électrique. | 1.000 | 0.00 | 0.00 |
| mo044 | h | Compagnon professionnel III/CP2 coffreur. (main-d'œuvre) | 1.742 | 2477.50 | 4315.81 |
| mo091 | h | Ouvrier professionnel II/OP coffreur. (main-d'œuvre) | 2.322 | 1587.35 | 3685.83 |
| mo043 | h | Compagnon professionnel III/CP2 ferrailleur. (main-d'œuvre) | 0.372 | 2477.50 | 921.63 |
| mo090 | h | Ouvrier professionnel II/OP ferrailleur. (main-d'œuvre) | 0.557 | 1587.35 | 884.15 |
| mo113 | h | Ouvrier d'exécution I/OE1 construction. (main-d'œuvre) | 1.219 | 1468.69 | 1790.33 |
| mo112 | h | Ouvrier d'exécution I/OE2 construction. (main-d'œuvre) | 1.277 | 1492.72 | 1906.20 |
| % | % | Frais de chantier des unités d'ouvrage | 2 % | 115448.20 | 2308.96 |
|  |  | Coûts directs |  |  | 117757.16 |
