# Paroi de douche

- Propriété du fichier: CYPE INGENIEROS, S.A.
- Format: FIEBDC-3/2002
- Zone géographique: République du Congo
- Devise: XAF
- Coûts indirects: 3.00 %
- Frais généraux: 13.00 %
- Bénéfice: 6.00 %
- TVA: 18.00 %

## T Équipements techniques

### TB Équipements sanitaires

#### TBU Douches

**TBU250** U Paroi de douche.
Paroi de douche latérale fixe, de de 700 à 750 mm de largeur et 1850 mm de hauteur, de verre transparent avec profilés en aluminium finition blanche. Comprend les fixations et le scellement des joints.
Inclut: Implantation et marquage des points de fixation. Installation des profilés formant la paroi de douche. Montage du panneau. Montage des accessoires. Scellement des joints.
Critère pour le métré: Nombre d'unités prévues, selon documentation graphique du Projet.
Critère pour le mémoire: On mesurera le nombre d'unités réellement mises en place selon les spécifications du Projet.

| Code | U | Désignation | Quantité | Prix | Montant |
|---|---|---|---|---|---|
| mt31mas165aa | U | Paroi de douche latérale fixe, de de 700 à 750 mm de largeur et 1850 mm de hauteur, de verre transparent avec profilés en aluminium finition blanche, y compris les éléments de fixation. (matériau) | 1.000 | 504108.67 | 504108.67 |
| op00ato010 |  | Tournevis. | 1.000 | 0.00 | 0.00 |
| mo011 | h | Compagnon professionnel III/CP2 monteur. (main-d'œuvre) | 1.248 | 2446.30 | 3052.98 |
| mo080 | h | Ouvrier professionnel II/OP monteur. (main-d'œuvre) | 1.248 | 1526.36 | 1904.90 |
| % | % | Frais de chantier des unités d'ouvrage | 2 % | 509066.55 | 10181.33 |
|  |  | Coûts directs |  |  | 519247.88 |
