# Tuyauterie pour installation intérieure de gaz

- Propriété du fichier: CYPE INGENIEROS, S.A.
- Format: FIEBDC-3/2002
- Zone géographique: République du Congo
- Devise: XAF
- Coûts indirects: 3.00 %
- Frais généraux: 13.00 %
- Bénéfice: 6.00 %
- TVA: 18.00 %

## T Équipements techniques

### TG Installations de gaz

#### TGI Installation intérieure

**TGI010** m Tuyauterie pour installation intérieure de gaz.
Tuyauterie, pour installation intérieur de gaz, formée de tube en cuivre étiré à froid sans soudure, diamètre D=16/18 mm et 1 mm d'épaisseur, terminée avec deux couches d'émail synthétique d'au moins 40 microns d'épaisseur chacune. Installation en surface. Comprend le matériau auxiliaire pour le montage et la fixation à l'ouvrage, les accessoires et les pièces spéciales placées via soudure forte par capillarité.
Inclut: Implantation du parcours des tuyauteries. Grattage et nettoyage. Application d'émail. Mise en place des tubes. Montage, connexion et contrôle de son bon fonctionnement.
Critère pour le métré: Longueur mesurée selon documentation graphique du Projet.
Critère pour le mémoire: On mesurera la longueur réellement exécutée selon les spécifications du Projet.

| Code | U | Désignation | Quantité | Prix | Montant |
|---|---|---|---|---|---|
| mt43tco400c | U | Matériau auxiliaire pour montage et fixation à l'ouvrage des tuyaux de cuivre étiré à froid sans soudure, diamètre D=16/18 mm. (matériau) | 1.000 | 104.95 | 104.95 |
| mt43tco010cd | m | Tube en cuivre étiré à froid sans soudure, diamètre D=16/18 mm et 1 mm d'épaisseur, selon NF EN 1057, avec le prix augmenté de 15% pour cause d'accessoires et pièces spéciales. (matériau) | 1.000 | 2413.84 | 2413.84 |
| mt27ess010d | kg | Émail synthétique, couleur à choisir de la carte RAL, à appliquer sur surfaces métalliques, aspect brillante. (matériau) | 0.015 | 6086.78 | 91.30 |
| op00ato010 |  | Tournevis. | 1.000 | 0.00 | 0.00 |
| op00mar010 |  | Marteau. | 1.000 | 0.00 | 0.00 |
| op00tal010 |  | Perceuse. | 1.000 | 0.00 | 0.00 |
| mo010 | h | Compagnon professionnel III/CP2 installateur de gaz. (main-d'œuvre) | 0.163 | 2446.30 | 398.75 |
| mo109 | h | Ouvrier professionnel II/OP installateur de gaz. (main-d'œuvre) | 0.163 | 1523.45 | 248.32 |
| mo038 | h | Compagnon professionnel III/CP2 peintre. (main-d'œuvre) | 0.037 | 2380.68 | 88.09 |
| % | % | Frais de chantier des unités d'ouvrage | 2 % | 3345.25 | 66.91 |
|  |  | Coûts directs |  |  | 3412.16 |
