# Tuyauterie pour conduite montante individuelle de gaz

- Propriété du fichier: CYPE INGENIEROS, S.A.
- Format: FIEBDC-3/2002
- Zone géographique: République du Congo
- Devise: XAF
- Coûts indirects: 3.00 %
- Frais généraux: 13.00 %
- Bénéfice: 6.00 %
- TVA: 18.00 %

## T Équipements techniques

### TG Installations de gaz

#### TGO Conduites

**TGO020** m Tuyauterie pour conduite montante individuelle de gaz.
Tuyauterie avec gaine métallique, pour conduite montante individuelle de gaz, placée superficiellement et fixée à la surface support, formée de tube en cuivre étiré à froid sans soudure, diamètre D=32/35 mm et 1,5 mm d'épaisseur. Comprend matériau auxiliaire pour le montage et la fixation à l'ouvrage, la pâte de remplissage, les accessoires et les pièces spéciales placées via soudure forte par capillarité.
Inclut: Implantation et tracé. Mise en place de la gaine. Mise en place des tubes. Montage, connexion et contrôle de son bon fonctionnement.
Critère pour le métré: Longueur mesurée selon documentation graphique du Projet.
Critère pour le mémoire: On mesurera la longueur réellement exécutée selon les spécifications du Projet.

| Code | U | Désignation | Quantité | Prix | Montant |
|---|---|---|---|---|---|
| mt43tco010fd | m | Tube en cuivre étiré à froid sans soudure, diamètre D=32/35 mm et 1,5 mm d'épaisseur, selon NF EN 1057, avec le prix augmenté de 15% pour cause d'accessoires et pièces spéciales. (matériau) | 1.000 | 7774.58 | 7774.58 |
| mt43www020d | m | Tube métallique de 50 mm de diamètre et 1,5 mm d'épaisseur, y compris colliers, éléments de fixation et accessoires (courbes, manchons, tés et coudes). (matériau) | 1.000 | 4628.28 | 4628.28 |
| mt27tec020 | kg | Pâte hydrofuge. (matériau) | 0.040 | 512.93 | 20.52 |
| op00ato010 |  | Tournevis. | 1.000 | 0.00 | 0.00 |
| op00mar010 |  | Marteau. | 1.000 | 0.00 | 0.00 |
| op00tal010 |  | Perceuse. | 1.000 | 0.00 | 0.00 |
| mo010 | h | Compagnon professionnel III/CP2 installateur de gaz. (main-d'œuvre) | 0.441 | 2446.30 | 1078.82 |
| mo109 | h | Ouvrier professionnel II/OP installateur de gaz. (main-d'œuvre) | 0.441 | 1523.45 | 671.84 |
| % | % | Frais de chantier des unités d'ouvrage | 2 % | 14174.04 | 283.48 |
|  |  | Coûts directs |  |  | 14457.52 |
