# Système de détection et alarme d'incendies, conventionnel

- Propriété du fichier: CYPE INGENIEROS, S.A.
- Format: FIEBDC-3/2002
- Zone géographique: République du Congo
- Devise: XAF
- Coûts indirects: 3.00 %
- Frais généraux: 13.00 %
- Bénéfice: 6.00 %
- TVA: 18.00 %

## T Équipements techniques

### TI Protections contre les incendies

#### TIA Détection et alarme

**TIA100** U Système de détection et alarme d'incendies, conventionnel.
Système de détection et d'alarme d'incendies, conventionnel, constitué d'une centrale de détection automatique d'incendies de capacité maximale de 2 zones de détection, 4 détecteurs optiques de fumées, 3 déclencheurs manuels avec signalisation lumineuse type réarmable et couvercle basculant en plastique, sirène intérieure avec signal acoustique, sirène extérieur avec signal optique et acoustique et la canalisation de protection de câblage fixe en surface constituée de tube de PVC rigide, blindé, vissable, de couleur grise, avec IP547. Comprend le câble non propagateur de flamme libre d'halogènes, les éléments de fixation et les accessoires nécessaires pour être correctement installée.
Inclut: Implantation et tracé des tubes. Mise en place et fixation des tubes. Pose des câbles. Fixation des détecteurs et des boutons-poussoirs dans les parements. Montage, connexion et contrôle de son bon fonctionnement.
Critère pour le métré: Nombre d'unités prévues, selon documentation graphique du Projet.
Critère pour le mémoire: On mesurera le nombre d'unités réellement exécutées selon les spécifications du Projet.

| Code | U | Désignation | Quantité | Prix | Montant |
|---|---|---|---|---|---|
| mt35aia090dh | m | Tube rigide en PVC, vissable, courbable à chaud, de couleur grise, de 16 mm de diamètre nominal, pour climatisation fixe en surface. Résistance à la compression 1250 N, résistance à l'impact 2 joules, température de travail -5°C jusqu'à 60°C, avec degré de protection IP547 selon NF EN 60529, propriétés électriques: isolant, non propagateur de la flamme. Selon NF EN 61386-1, NF EN 61386-22 et NF EN 60423. Comprend les colliers, les éléments de fixation et les accessoires (courbes, manchons, tés, coudes et courbes flexibles). (matériau) | 148.000 | 1169.23 | 173046.04 |
| mt35cun020a | m | Câble unipolaire H07Z1-K (AS), sa tension assignée étant de 450/750 V, réaction au feu classe Cca-s1a,d1,a1 selon FR EN 50575, avec conducteur multifilaire de cuivre classe 5 (-K) de 1,5 mm² de section, avec isolation de composé thermoplastique à base de polyoléfine sans halogènes à faible émission de fumées et de gaz corrosifs (Z1). (matériau) | 323.000 | 350.50 | 113211.50 |
| mt41pig070 | U | Détecteur optique de fumées conventionnel, en ABS couleur blanche, constitué d'un élément sensible aux fumées claires, pour alimentation de 12 à 30 Vcc, avec double DEL d'activation et indicatrice d'alarme couleur rouge, sortie pour pilote de signalisation à distance et base universelle, selon NF EN 54-7. Comprend les éléments de fixation. (matériau) | 4.000 | 20360.21 | 81440.84 |
| mt41pig110 | U | Déclencheur manuel conventionnel de réarmement manuel, en ABS couleur rouge, protection IP41, avec DEL indicatrice d'alarme couleur rouge et clé de réarmement, selon NF EN 54-11. Comprend les éléments de fixation. (matériau) | 3.000 | 11028.45 | 33085.35 |
| mt41pig130 | U | Sirène électronique, de couleur rouge, avec signal acoustique, alimentation à 24 Vcc, puissance sonore de 100 dB à 1 m et consommation de 14 mA, à installer au parement intérieur, selon NF EN 54-3. Comprend les éléments de fixation. (matériau) | 1.000 | 33670.70 | 33670.70 |
| mt41pig160 | U | Sirène électronique, en ABS couleur rouge, avec signal optique et acoustique et écriteau "FEU", alimentation à 24 Vcc, puissance sonore de 90 dB à 1 m et consommation de 230 mA, à installer au parement extérieur. Comprend les éléments de fixation. (matériau) | 1.000 | 53445.56 | 53445.56 |
| mt41pig025a | U | Centrale de détection automatique d'incendies, conventionnelle, microtraitée, de 2 zones de détection, avec boîte métallique et couvercle en ABS, avec module d'alimentation, rectificateur de courant et chargeur de batterie, panneau de contrôle avec indicateur d'alarme et de panne, et commutateur de coupure de zones, pour le contrôle d'un maximum de 32 détecteurs et déclencheurs manuels, conventionnels, selon NF EN 54-2 et NF EN 54-4. (matériau) | 1.000 | 174758.49 | 174758.49 |
| mt41rte030d | U | Batterie de 12 V et 7 Ah. (matériau) | 2.000 | 21208.56 | 42417.12 |
| mt41www020 | U | Produits complémentaires pour installations de détection et d'alarme. (matériau) | 1.000 | 1381.84 | 1381.84 |
| mo006 | h | Compagnon professionnel III/CP2 installateur de réseaux et d'équipements de détection et de sécurité. (main-d'œuvre) | 27.054 | 2446.30 | 66182.20 |
| mo105 | h | Ouvrier professionnel II/OP installateur de réseaux et d'équipements de détection et de sécurité. (main-d'œuvre) | 27.054 | 1523.45 | 41215.42 |
| % | % | Frais de chantier des unités d'ouvrage | 2 % | 813855.06 | 16277.10 |
|  |  | Coûts directs |  |  | 830132.16 |
