# Centrale de détection automatique d'incendies, analogique

- Propriété du fichier: CYPE INGENIEROS, S.A.
- Format: FIEBDC-3/2002
- Zone géographique: République du Congo
- Devise: XAF
- Coûts indirects: 3.00 %
- Frais généraux: 13.00 %
- Bénéfice: 6.00 %
- TVA: 18.00 %

## T Équipements techniques

### TI Protections contre les incendies

#### TIA Détection et alarme

**TIA140** U Centrale de détection automatique d'incendies, analogique.
Centrale de détection automatique d'incendies, analogique, multitraitée, de 2 boucles de détection, élargissable à 4 boucles, de 128 directions de capacité maximum par boucle, avec boîte métallique et couvercle en ABS, avec module d'alimentation, rectificateur de courant et chargeur de batterie, module de contrôle avec écran rétro-illuminé, DELs indicatrices d'alarme et de panne, clavier à membrane d'accès au menu de contrôle et de programmation, registre historique des dernières 1000 incidences, jusqu'à 2 zones totalement programmables et interface USB pour la communication de données, la programmation et la maintenance à distance, avec module de supervision de sirène et module de communication.
Inclut: Implantation. Fixation au parement. Mise en place des batteries. Montage, connexion et contrôle de son bon fonctionnement.
Critère pour le métré: Nombre d'unités prévues, selon documentation graphique du Projet.
Critère pour le mémoire: On mesurera le nombre d'unités réellement exécutées selon les spécifications du Projet.

| Code | U | Désignation | Quantité | Prix | Montant |
|---|---|---|---|---|---|
| mt41pig500b | U | Centrale de détection automatique d'incendies, analogique, multitraitée, de 2 boucles de détection, élargissable à 4 boucles, de 128 directions de capacité maximum par boucle, avec boîte métallique et couvercle en ABS, avec module d'alimentation, rectificateur de courant et chargeur de batterie, module de contrôle avec écran rétro-illuminé, DELs indicatrices d'alarme et de panne, clavier à membrane d'accès au menu de contrôle et de programmation, registre historique des dernières 1000 incidences, jusqu'à 2 zones totalement programmables et interface USB pour la communication de données, la programmation et la maintenance à distance, selon NF EN 54-2 et NF EN 54-4. (matériau) | 1.000 | 1067214.50 | 1067214.50 |
| mt41rte030d | U | Batterie de 12 V et 7 Ah. (matériau) | 2.000 | 21208.56 | 42417.12 |
| mt41pig032 | U | Module de supervision de sirène ou cloche. (matériau) | 1.000 | 6854.52 | 6854.52 |
| mt41pig504 | U | Module de communication, avec interface RS232 et RS485 pour la communication des données. (matériau) | 1.000 | 104346.09 | 104346.09 |
| mo006 | h | Compagnon professionnel III/CP2 installateur de réseaux et d'équipements de détection et de sécurité. (main-d'œuvre) | 7.141 | 2446.30 | 17469.03 |
| mo105 | h | Ouvrier professionnel II/OP installateur de réseaux et d'équipements de détection et de sécurité. (main-d'œuvre) | 7.141 | 1523.45 | 10878.96 |
| % | % | Frais de chantier des unités d'ouvrage | 2 % | 1249180.22 | 24983.60 |
|  |  | Coûts directs |  |  | 1274163.82 |
