# Vanne de passage

- Propriété du fichier: CYPE INGENIEROS, S.A.
- Format: FIEBDC-3/2002
- Zone géographique: République du Congo
- Devise: XAF
- Coûts indirects: 3.00 %
- Frais généraux: 13.00 %
- Bénéfice: 6.00 %
- TVA: 18.00 %

## T Équipements techniques

### TP Installations de distribution de l'eau

#### TPI Installation intérieure

**TPI030** U Vanne de passage.
Vanne à sphère en laiton CW617N finition chromée, de 1/4", à visser, PN=50 bar et température de service à partir -20°C (en excluant la congélation) jusqu'à 140°C.
Inclut: Implantation. Connexion de la vanne aux tubes. Contrôle de son bon fonctionnement.
Critère pour le métré: Nombre d'unités prévues, selon documentation graphique du Projet.
Critère pour le mémoire: On mesurera le nombre d'unités réellement exécutées selon les spécifications du Projet.

| Code | U | Désignation | Quantité | Prix | Montant |
|---|---|---|---|---|---|
| mt37ava010a | U | Vanne à sphère, de 1/4", à visser selon NF EN ISO 228-1, PN=50 bar et température de service à partir -20°C (en excluant la congélation) jusqu'à 140°C, constituée de corps en laiton CW617N finition chromée selon NF EN 12165, commande en acier inoxydable AISI 403, sièges de l'obturateur et système d'écrou de presse en PTFE qui permet le resserrage, selon NF EN 13828. (matériau) | 1.000 | 7578.83 | 7578.83 |
| mt37www010 | U | Produits complémentaires pour installations de plomberie. (matériau) | 1.000 | 1224.41 | 1224.41 |
| mo008 | h | Compagnon professionnel III/CP2 plombier. (main-d'œuvre) | 0.062 | 2446.30 | 151.67 |
| mo107 | h | Ouvrier professionnel II/OP plombier. (main-d'œuvre) | 0.062 | 1523.45 | 94.45 |
| % | % | Frais de chantier des unités d'ouvrage | 2 % | 9049.36 | 180.99 |
|  |  | Coûts directs |  |  | 9230.35 |
