# Vanne de passage

- Propriété du fichier: CYPE INGENIEROS, S.A.
- Format: FIEBDC-3/2002
- Zone géographique: République du Congo
- Devise: XAF
- Coûts indirects: 3.00 %
- Frais généraux: 13.00 %
- Bénéfice: 6.00 %
- TVA: 18.00 %

## T Équipements techniques

### TP Installations de distribution de l'eau

#### TPI Installation intérieure

**TPI030** U Vanne de passage.
Vanne à sphère en laiton nickelé à visser de 1 1/4".
Inclut: Implantation. Connexion de la vanne aux tubes. Contrôle de son bon fonctionnement.
Critère pour le métré: Nombre d'unités prévues, selon documentation graphique du Projet.
Critère pour le mémoire: On mesurera le nombre d'unités réellement exécutées selon les spécifications du Projet.

| Code | U | Désignation | Quantité | Prix | Montant |
|---|---|---|---|---|---|
| mt37sve010e | U | Vanne à sphère en laiton nickelé à visser de 1 1/4". (matériau) | 1.000 | 14676.32 | 14676.32 |
| mt37www010 | U | Produits complémentaires pour installations de plomberie. (matériau) | 1.000 | 1224.41 | 1224.41 |
| mo008 | h | Compagnon professionnel III/CP2 plombier. (main-d'œuvre) | 0.281 | 2446.30 | 687.41 |
| mo107 | h | Ouvrier professionnel II/OP plombier. (main-d'œuvre) | 0.281 | 1523.45 | 428.09 |
| % | % | Frais de chantier des unités d'ouvrage | 2 % | 17016.23 | 340.32 |
|  |  | Coûts directs |  |  | 17356.55 |
