# Collecteur suspendu

- Propriété du fichier: CYPE INGENIEROS, S.A.
- Format: FIEBDC-3/2002
- Zone géographique: République du Congo
- Devise: XAF
- Coûts indirects: 3.00 %
- Frais généraux: 13.00 %
- Bénéfice: 6.00 %
- TVA: 18.00 %

## T Équipements techniques

### TQ Installations d'évacuation des eaux usées

#### TQO Collecteurs suspendus

**TQO030** m Collecteur suspendu.
Collecteur suspendu de réseau horizontal, constitué de tube de PVC, non normalisé, de 160 mm de diamètre et 2 mm d'épaisseur, assemblage collée avec adhésif, avec une pente minimum de 1,00% pour l'évacuation des eaux résiduelles (à basse et haute température) et 0,50% pour l'évacuation des eaux pluviales à l'intérieur de la structure des bâtiments. Comprend le liquide nettoyeur, l'adhésif pour les tubes et les accessoires de PVC, le matériau auxiliaire pour le montage et la fixation à l'ouvrage, les accessoires et les pièces spéciales.
Inclut: Implantation du parcours du collecteur et de la situation des éléments de fixation. Présentation à sec des tubes. Fixation des produits complémentaires pour le montage et la fixation à l'ouvrage. Montage, connexion et contrôle de son bon fonctionnement.
Critère pour le métré: Longueur mesurée en projection horizontale, selon documentation graphique du Projet.
Critère pour le mémoire: On mesurera, en projection horizontale, la longueur réellement exécutée selon les spécifications du Projet.

| Code | U | Désignation | Quantité | Prix | Montant |
|---|---|---|---|---|---|
| mt36tiq016a | U | Matériau auxiliaire pour montage et fixation à l'ouvrage des tuyaux en PVC, de 160 mm de diamètre et 3 m de longueur nominale. (matériau) | 1.000 | 629.30 | 629.30 |
| mt36tiq015aj | m | Tube en PVC lisse, non normalisé, diamètre nominal 160 mm, longueur nominale 3 m, assemblage par tulipe avec jonction collée, avec le prix augmenté de 45% pour cause d'accessoires et pièces spéciales. (matériau) | 1.050 | 18249.77 | 19162.26 |
| mt36tiq012a | l | Liquide nettoyeur pour collage par adhésif de tubes et accessoires en PVC. (matériau) | 0.075 | 31340.09 | 2350.51 |
| mt36tiq013a | kg | Adhésif pour tubes et accessoires en PVC. (matériau) | 0.060 | 39941.94 | 2396.52 |
| op00ato010 |  | Tournevis. | 1.000 | 0.00 | 0.00 |
| op00mar010 |  | Marteau. | 1.000 | 0.00 | 0.00 |
| op00tal010 |  | Perceuse. | 1.000 | 0.00 | 0.00 |
| mo008 | h | Compagnon professionnel III/CP2 plombier. (main-d'œuvre) | 0.348 | 2446.30 | 851.31 |
| mo107 | h | Ouvrier professionnel II/OP plombier. (main-d'œuvre) | 0.174 | 1523.45 | 265.08 |
| % | % | Frais de chantier des unités d'ouvrage | 2 % | 25654.98 | 513.10 |
|  |  | Coûts directs |  |  | 26168.08 |
