# Ventilateur

- Propriété du fichier: CYPE INGENIEROS, S.A.
- Format: FIEBDC-3/2002
- Zone géographique: République du Congo
- Devise: XAF
- Coûts indirects: 3.00 %
- Frais généraux: 13.00 %
- Bénéfice: 6.00 %
- TVA: 18.00 %

## T Équipements techniques

### TV Climatisation et ventilation

#### TVA Distribution d'air

**TVA010** U Ventilateur.
Ventilateur centrifuge, avec rouet à ailettes vers l'avant en acier galvanisé, moteur à rotor externe pour alimentation monophasée à 230 V et 50 Hz de fréquence, avec protection thermique, isolation classe B, degré de protection IP44, carcasse d'acier laminé avec traitement anticorrosion par cataphorèse, finition avec peinture polyester, boîte à bornes et condensateur, de 1380 tr/min, puissance absorbée 160 W, débit maximum 1100 m³/h, niveau de pression sonore 59,5 dBA. Comprend les accessoires et les éléments de fixation.
Inclut: Implantation. Mise en place et fixation du ventilateur. Connexion et contrôle de son bon fonctionnement.
Critère pour le métré: Nombre d'unités prévues, selon documentation graphique du Projet.
Critère pour le mémoire: On mesurera le nombre d'unités réellement exécutées selon les spécifications du Projet.

| Code | U | Désignation | Quantité | Prix | Montant |
|---|---|---|---|---|---|
| mt42vsp500h | U | Ventilateur centrifuge, avec rouet à ailettes vers l'avant en acier galvanisé, moteur à rotor externe pour alimentation monophasée à 230 V et 50 Hz de fréquence, avec protection thermique, isolation classe B, degré de protection IP44, carcasse d'acier laminé avec traitement anticorrosion par cataphorèse, finition avec peinture polyester, boîte à bornes et condensateur, de 1380 tr/min, puissance absorbée 160 W, débit maximum 1100 m³/h, niveau de pression sonore 59,5 dBA. (matériau) | 1.000 | 233316.16 | 233316.16 |
| mt42vsp930e | U | Accessoires et éléments de fixation de ventilateur centrifuge. (matériau) | 1.000 | 183964.70 | 183964.70 |
| mo011 | h | Compagnon professionnel III/CP2 monteur. (main-d'œuvre) | 4.644 | 2446.30 | 11360.62 |
| mo080 | h | Ouvrier professionnel II/OP monteur. (main-d'œuvre) | 4.644 | 1526.36 | 7088.42 |
| % | % | Frais de chantier des unités d'ouvrage | 2 % | 435729.90 | 8714.60 |
|  |  | Coûts directs |  |  | 444444.50 |
