# Dallage avec revêtement de sol en béton

- Propriété du fichier: CYPE Ingenieros S.A.
- Format: FIEBDC-3/2016
- Logiciel: Generador de precios de la construcción. CYPE Ingenieros, S.A.
- Date: 15/06/2024
- Zone géographique: République du Congo
- Devise: XAF
- Coûts indirects: 3 %
- Frais généraux: 13 %
- Bénéfice: 6 %
- TVA: 18 %

## V Voiries

### VP Revêtement de sols extérieurs

#### VPA Pavés et dalles

**VPA080** m² Dallage avec revêtement de sol en béton.
Fourniture et mise en place d'un revêtement de sol pour utilisation publique dans une zone de piscine, de dalles en béton pour extérieurs, finition superficielle de la face visible: texturisé, classe résistance à la flexion T, classe résistante selon la charge de rupture 7, classe d'usure par abrasion H, format nominal 30x30x4 cm, couleur grise, selon NF EN 1339, pose à coup de maillet M-5 de 3 cm d'épaisseur, en laissant entre elles un joint de séparation compris entre 1,5 et 3 mm. Comprend, les joints structuraux et de dilatation, les découpes à réaliser pour les ajuster aux bords du confinement ou aux intrusions existantes dans le revêtement et le remplissage des joints avec sable siliceux de taille 0/2 mm.
Critère d'évaluation économique: Le prix ne comprend pas la base d'appui.
Inclut: Implantation des guides et des niveaux. Extension de la couche de mortier. Humidification des pièces à placer. Mise en place individuelle, à coup de maillet, des pièces. Réalisation des joints et des rencontres. Nettoyage du revêtement et des joints. Remplissage des joints avec un sable sec, par brossage. Suppression du matériau excédant de la surface, par balayage.
Critère pour le métré: Surface mesurée en projection horizontale, selon documentation graphique du Projet, en déduisant les ouvertures de surface supérieure à 1,5 m². Les découpes n'ont pas été prises en compte en tant que coefficient d'influence pour augmenter la mesure chaque fois qu'a été considéré, dans la décomposition, le pourcentage général de casses.
Critère pour le mémoire: On mesurera, en projection horizontale, la surface réellement exécutée selon les spécifications du Projet, en déduisant les ouvertures de surface supérieure à 1,5 m².

| Code | U | Désignation | Quantité | Prix | Montant |
|---|---|---|---|---|---|
| mt09mor010c | m³ | Mortier de ciment CEM II/B-P 32,5 N type M-5, confectionné sur site avec 250 kg/m³ de ciment et une proportion en volume 1/6. (matériau) | 0.03 | 85228.54 | 2556.856 |
| mt08cem011a | kg | Ciment Portland CEM II/B-L 32,5 R, couleur grise, en sacs, selon NF EN 197-1. (matériau) | 1 | 76.13 | 76.130 |
| mt18bhd010lqoa | m² | Dalle en béton pour extérieurs, finition superficielle de la face visible: texturisé, classe résistance à la flexion T, classe résistante selon la charge de rupture 7, classe d'usure par abrasion H, format nominal 30x30x4 cm, couleur grise, selon NF EN 1339, avec résistance au glissement (indice USRV) > 45. (matériau) | 1.05 | 10568.13 | 11096.537 |
| mt01arp020a | kg | Sable naturel, fin et sec, de 2 mm de taille maximale, exempt de sels nuisibles, présenté en sacs. (matériau) | 1 | 232.92 | 232.920 |
| mo041 | h | Compagnon professionnel III/CP2 VRD espaces publics. (main-d'œuvre) | 0.383 | 2380.68 | 911.800 |
| mo087 | h | Ouvrier professionnel II/OP VRD espaces publics. (main-d'œuvre) | 0.383 | 1526.36 | 584.596 |
| mo023 | h | Compagnon professionnel III/CP2 carreleur en revêtements de sols. (main-d'œuvre) | 0.383 | 2380.68 | 911.800 |
| mo061 | h | Ouvrier professionnel II/OP carreleur en revêtements de sols. (main-d'œuvre) | 0.383 | 1526.36 | 584.596 |
| % | % | Frais de chantier des unités d'ouvrage | 2 % | 16955.235 | 339.105 |
|  |  | Coûts directs |  |  | 17294.340 |

Déchets:
- pose: mt09mor010c; facteur de déchet 0.0036
- pose: mt08cem011a Ciment Portland CEM II/B-L 32,5 R, couleur grise, en sacs, selon NF EN 197-1; facteur de déchet 0.01512
- pose: mt18bhd010lqoa; facteur de déchet 0.0084
- pose: mt01arp020a Sable naturel, fin et sec, de 2 mm de taille maximale, exempt de sels nuisibles, présenté en sacs; facteur de déchet 0.003

## Ressources

**mt09mor010c** m³ Mortier de ciment CEM II/B-P 32,5 N type M-5
Données techniques: Coût énergétique 3724.000 MJ; Émission de CO2 323.000 kg; Code CED 17 01 01; Masse de l'élément 1900 kg; Volume 1.266667 m3

**mt08cem011a** kg Ciment Portland CEM II/B-L 32,5 R, couleur grise, en sacs, selon NF EN 197-1
Données techniques: Coût énergétique 7.009 MJ; Émission de CO2 0.899 kg; Code CED 17 01 01; Masse de l'élément 1 kg; Volume 0.000667 m3
Déchets:
- emballage: re150101 Emballages en papier et en carton. (composant de déchet); quantité 0.011 kg; Code CED 15 01 01; Masse de l'élément 1 kg; Volume 0.001333 m3
- emballage: re170203 Plastique. (composant de déchet); quantité 0.002 kg; Code CED 17 02 03; Masse de l'élément 1 kg; Volume 0.001667 m3

**mt18bhd010lqoa** m² Dalle en béton pour extérieurs
Données techniques: Coût énergétique 11.071 MJ; Émission de CO2 13.677 kg; Code CED 17 01 01; Masse de l'élément 91 kg; Volume 0.060667 m3
Déchets:
- emballage: re170201 Bois. (composant de déchet); quantité 0.045 kg; Code CED 17 02 01; Masse de l'élément 1 kg; Volume 0.000909 m3
- emballage: re170203 Plastique; quantité 0.023 kg

**mt01arp020a** kg Sable naturel, fin et sec, de 2 mm de taille maximale, exempt de sels nuisibles, présenté en sacs
Données techniques: Coût énergétique 0.075 MJ; Émission de CO2 0.004 kg; Code CED 01 04 09; Masse de l'élément 1 kg; Volume 0.000625 m3
