# Renfort d'une poutre en retombée en béton armé, par augmentation avec du béton armé

- Propriété du fichier: CYPE Ingenieros S.A.
- Format: FIEBDC-3/2016
- Logiciel: Generador de precios de la construcción. CYPE Ingenieros, S.A.
- Date: 15/06/2024
- Zone géographique: République du Congo
- Devise: XAF
- Coûts indirects: 3 %
- Frais généraux: 13 %
- Bénéfice: 6 %
- TVA: 18 %

## G Structure et gros oeuvre

### GA Transformations et réparations

#### GAT Transformations d'éléments en béton

**GAT090** m Renfort d'une poutre en retombée en béton armé, par augmentation avec du béton armé.
Renfort de poutre en béton armé, de 20 cm d'âme et 10 cm de retombée, par augmentation de la section en béton en béton armé de 10 cm sur la face inférieure et de 7 cm en les faces latérales, réalisé avec béton prêt à l'emploi BCN: CPJ-CEM II/A 32,5 - TP - B 30 - 5/15 - E: 1 - BA - P 18-305, coulage avec des moyens manuels, et acier Fe E 500, avec une quantité de 40 kg/m³; application préalable d'une couche continue d'adhésif thixotropique à deux composants à base de résine époxy, sur la surface du béton durci.
Critère d'évaluation économique: Le prix comprend le montage et le démontage du système de coffrage et le ferraillage de l'armature et la pose en coffrage ou sur site.
Inclut: Piquage et assainissement des faces de la poutre. Réalisation des trous. Nettoyage de la surface de béton. Mise en place des armatures transversales avec une résine époxy. Mise en place de l'armature de renfort. Application de l'adhésif. Montage du système de coffrage. Coulage du béton. Démontage du système de coffrage. Nettoyage des restes.
Critère pour le métré: Longueur mesurée aux axes, selon documentation graphique du Projet.
Critère pour le mémoire: On mesurera, aux axes, la longueur réellement exécutée selon les spécifications du Projet.

| Code | U | Désignation | Quantité | Prix | Montant |
|---|---|---|---|---|---|
| mt09reh120a | kg | Adhésif thixotropique à deux composants à base de résine époxy, pour l'union correcte du béton frais et du béton durci ou pour améliorer l'adhérence du béton durci et de l'acier, selon NF EN 1504-7. (matériau) | 1 | 8407.74 | 8407.740 |
| mt10haf040qagg | m³ | Béton prêt à l'emploi BCN: CPJ-CEM II/A 32,5 - TP - B 30 - 5/15 - E: 1 - BA - P 18-305. (matériau) | 0.063 | 81046.6 | 5105.936 |
| mt07aco055e | kg | Barres en acier haute adhérence, Fe E 500, de divers diamètres. (matériau) | 2.448 | 750.96 | 1838.350 |
| mt08var050 | kg | Fil de fer galvanisé pour attacher, de 1,30 mm de diamètre. (matériau) | 0.026 | 1085.28 | 28.217 |
| mt08eva010a | m² | Système de coffrage récupérable pour la réalisation de poutres de béton à revêtir, composé de: étais métalliques télescopiques, poutrelles métalliques et surface coffrante en bois traitée renforcée avec tiges et profilés, jusqu'à 3 m de hauteur sous plafond. (matériau) | 0.6 | 21343.86 | 12806.316 |
| mo043 | h | Compagnon professionnel III/CP2 ferrailleur. (main-d'œuvre) | 0.04 | 2477.5 | 99.100 |
| mo090 | h | Ouvrier professionnel II/OP ferrailleur. (main-d'œuvre) | 0.043 | 1587.35 | 68.256 |
| mo045 | h | Compagnon professionnel III/CP2 bétonneur. (main-d'œuvre) | 1.802 | 2477.5 | 4464.455 |
| mo092 | h | Ouvrier professionnel II/OP bétonneur. (main-d'œuvre) | 0.878 | 1587.35 | 1393.693 |
| % | % | Frais de chantier des unités d'ouvrage | 2 % | 34212.063 | 684.241 |
|  |  | Coûts directs |  |  | 34896.304 |

Déchets:
- pose: mt09reh120a; facteur de déchet 0.03
- pose: mt10haf040qagg Béton prêt à l'emploi BCN: CPJ-CEM II/A 32,5 - TP - B 30 - 5/15 - E: 1 - BA - P 18-305; facteur de déchet 0.00123482
- pose: mt07aco055e Barres en acier haute adhérence, Fe E 500, de divers diamètres; facteur de déchet 0.0075
- pose: mt08var050 Fil de fer galvanisé pour attacher, de 1,30 mm de diamètre; facteur de déchet 0.0038
- pose: mt08eva010a; facteur de déchet 1

## Ressources

**mt09reh120a** kg Adhésif thixotropique à deux composants à base de résine époxy
Données techniques: Coût énergétique 86.761 MJ; Émission de CO2 3.294 kg; Code CED 17 09 04; Masse de l'élément 1 kg; Volume 0.000667 m3
Déchets:
- emballage: re170203 Plastique. (composant de déchet); quantité 0.003 kg; Code CED 17 02 03; Masse de l'élément 1 kg; Volume 0.001667 m3

**mt10haf040qagg** m³ Béton prêt à l'emploi BCN: CPJ-CEM II/A 32,5 - TP - B 30 - 5/15 - E: 1 - BA - P 18-305
Données techniques: Coût énergétique 2208.000 MJ; Émission de CO2 253.000 kg; Code CED 17 01 01; Masse de l'élément 2300 kg; Volume 1.533333 m3

**mt07aco055e** kg Barres en acier haute adhérence, Fe E 500, de divers diamètres
Données techniques: Coût énergétique 9.830 MJ; Émission de CO2 0.510 kg; Code CED 17 04 05; Masse de l'élément 1 kg; Volume 0.000476 m3

**mt08var050** kg Fil de fer galvanisé pour attacher, de 1,30 mm de diamètre
Données techniques: Coût énergétique 25.100 MJ; Émission de CO2 2.560 kg; Code CED 17 04 05; Masse de l'élément 1 kg; Volume 0.000476 m3

**mt08eva010a** m² Système de coffrage récupérable pour la réalisation de poutres de béton à revêtir
Données techniques: Coût énergétique 186.399 MJ; Émission de CO2 -2.455 kg; Code CED 17 02 01; Masse de l'élément 1.5125 kg; Volume 0.001375 m3
