# Connexion d'un micropieu à la semelle, à l'aide de connecteurs

- Propriété du fichier: CYPE Ingenieros S.A.
- Format: FIEBDC-3/2016
- Logiciel: Generador de precios de la construcción. CYPE Ingenieros, S.A.
- Date: 24/05/2024
- Zone géographique: République du Congo
- Devise: XAF
- Coûts indirects: 3 %
- Frais généraux: 13 %
- Bénéfice: 6 %
- TVA: 18 %

## G Structure et gros oeuvre

### GF Fondations

#### GFM Micropieux

**GFM050** U Connexion d'un micropieu à la semelle, à l'aide de connecteurs.
Connexion d'un micropieu à la semelle avec platines en acier laminé S355JR soudées au profilé creux, dans le tronçon préalablement étêté et propre, de façon à obtenir une adhérence correcte entre l'armature du micropieu et le béton de la semelle.
Inclut: Nettoyage et préparation de la surface support. Implantation et marquage des axes. Fixation des connecteurs avec soudure.
Critère pour le métré: Nombre d'unités prévues, selon documentation graphique du Projet.
Critère pour le mémoire: On mesurera le nombre d'unités réellement exécutées selon les spécifications du Projet.

| Code | U | Désignation | Quantité | Prix | Montant |
|---|---|---|---|---|---|
| mt07ala011p | kg | Platine en acier laminé NF EN 10025 S355JR, pour applications structurales. Travaillée et montée en atelier, à placer sur site. (matériau) | 2.5 | 1979.33 | 4948.325 |
| mq08sol020 | h | Équipement et éléments auxiliaires pour soudure électrique. (matériel) | 0.145 | 1671.02 | 242.298 |
| mo019 | h | Compagnon professionnel III/CP2 soudeur. (main-d'œuvre) | 0.173 | 2411.88 | 417.255 |
| % | % | Frais de chantier des unités d'ouvrage | 2 % | 5607.878 | 112.158 |
|  |  | Coûts directs |  |  | 5720.036 |

Déchets:
- pose: mt07ala011p; facteur de déchet 0.0045

## Ressources

**mt07ala011p** kg Platine en acier laminé NF EN 10025 S355JR
Données techniques: Coût énergétique 9.830 MJ; Émission de CO2 0.510 kg; Code CED 17 04 05; Masse de l'élément 1 kg; Volume 0.000476 m3
