# Couche principale d'une façade ventilée à ossature autoportante, avec contrecloison. Système Placotherm Integra Glasroc X "PLACO"

- Propriété du fichier: CYPE INGENIEROS, S.A.
- Format: FIEBDC-3/2002
- Zone géographique: République du Congo
- Devise: XAF
- Coûts indirects: 3.00 %
- Frais généraux: 13.00 %
- Bénéfice: 6.00 %
- TVA: 18.00 %

## E Enveloppe et finition extérieure

### EL Façades légères

#### ELB Systèmes de bardage constituant la paroi

**ELB050** m² Couche principale d'une façade ventilée à ossature autoportante, avec contrecloison. Système Placotherm Integra Glasroc X "PLACO".
Couche principale d'une façade ventilée à ossature autoportante, avec contrecloison. Système Placotherm Integra Glasroc X "PLACO", constitué de: STRUCTURE EXTÉRIEURE: structure métallique en acier galvanisé de rails THR et de montants THM, avec une modulation de 600 mm; ISOLATION EXTÉRIEURE: panneau compact en laine minérale Arena, de haute densité, Arena Master "ISOVER", selon NF EN 13162, de 90 mm d'épaisseur, sans revêtement, résistance thermique 2,35 m²K/W, conductivité thermique 0,038 W/(mK), placé bord à bord; PLAQUE EXTÉRIEURE: plaque de plâtre GM-FH1 / NF EN 15283-2 - 1200 / 2800 / 12,5 / à bords longitudinaux amincis, Glasroc X 13 "PLACO"; STRUCTURE INTÉRIEURE: structure métallique en acier galvanisé de rails R 48 et de montants M 48, avec une modulation de 600 mm; ISOLATION INTÉRIEURE: panneau semi-rigide en laine minérale Arena de haute densité, Arena Basic, selon NF EN 13162, de 45 mm d'épaisseur, non revêtu, résistance thermique 1,2 m²K/W, conductivité thermique 0,037 W/(mK), placé bord à bord; PLAQUES INTÉRIEURES: deux plaques de plâtre DFI / NF EN 520 - 1200 / 2500 / 12,5 / à bords longitudinaux amincis, Phonique PPH 13 "PLACO"; IMPERMÉABILISATION: écran hautement perméable à la vapeur d'eau, imperméable à l'eau de pluie, Placotherm Estándar, fixé sur les montants de la structure métallique par la face extérieure; REVÊTEMENT EXTÉRIEUR: couche de base de maille de renfort CMALL 160 enrobée entre deux couches de mortier polymérique à prestations élevées renforcé avec des fibres, Placotherm Base, couleur blanche, composé de ciment blanc, charges minérales, résines hydrofuges redispersables, fibres et additifs spéciaux et couche de finition de mortier organique Webertene Advance XS "WEBER", couleur à choisir, gamme Premium, finition goutte, avec une taille maximale de particule de 0,5 mm, à base de siloxanes, charges minérales, pigments résistants aux rayons UV, fongicides et additifs spéciaux sur impression régulatrice d'absorption Webertene Primer "WEBER". Comprend la bande acoustique, la visserie pour la fixation des plaques, les fixations pour l'ancrage des profilés, le mortier Placotherm Base et la bande CMALL 160 "PLACO", pour le traitement des joints entre plaques extérieures, la pâte SN "PLACO" et la bande "PLACO", pour le traitement des joints entre plaques intérieures, le profilé en PVC avec maille en fibre de verre anti-alcalin, Perfil Goteo "PLACO", pour arrêt en liteau, et le ruban adhésif double face pour la fixation de l'écran hautement perméable à la vapeur d'eau.
Critère d'évaluation économique: Le prix comprend la résolution des baies de façade.
Inclut: Implantation de la structure métallique sur le sol et le plafond. Nivellement et nettoyage de la base. Mise en place de la bande acoustique. Fixation de la structure métallique extérieure. Mise en place, aplomb et nivellement des cadres. Découpe et préparation de l'isolant. Passage des installations. Mise en place de l'isolant extérieur. Fixation de la structure métallique intérieure. Mise en place de l'isolant intérieur. Mise en place et fixation provisoire de l'imperméabilisation. Mise en place et boulonnage sur la structure des plaques extérieures. Traitement des joints entre plaques extérieures. Mise en place et vissage à la structure des plaques intérieures. Traitement des joints entre plaques intérieures. Mise en place du profilé d'arrêt en linteau. Extension de la couche de mortier base et mise en place de la maille. Application de la couche d'apprêt. Application de la couche de finition.
Critère pour le métré: Surface mesurée selon documentation graphique du Projet, sans dupliquer les coins ni les rencontres, en déduisant les ouvertures de surface supérieure à 3 m².
Critère pour le mémoire: On mesurera la surface réellement exécutée selon les spécifications du Projet, sans dupliquer les coins ni les rencontres, en déduisant les ouvertures de surface supérieure à 3 m².

| Code | U | Désignation | Quantité | Prix | Montant |
|---|---|---|---|---|---|
| mt12plp340a | m | Rail de profilé en acier galvanisé Z1 (Z140), THR "PLACO", fabriqué par laminage à froid, 100x50 mm de section et 0,7 mm d'épaisseur, selon NF DTU 25.41 P1-2 et NF EN 14195. (matériau) | 0.900 | 2393.68 | 2154.31 |
| mt12plp350a | m | Montant de profilé en acier galvanisé Z1 (Z140), THM "PLACO", fabriqué par laminage à froid, 100x40 mm de section et 1 mm d'épaisseur, selon NF DTU 25.41 P1-2 et NF EN 14195. (matériau) | 3.000 | 3752.95 | 11258.85 |
| mt12plj020a | m | Bande étanche autoadhésive, Banda 45 "PLACO", en mousse de polyéthylène à cellules fermées, de 3 mm d'épaisseur et 45 mm de largeur, pour l'étanchéité de la base et l'isolation acoustique du périmètre des cloisons et doublages de plaques. (matériau) | 1.650 | 400.54 | 660.89 |
| mt12plt035a | U | Vis autoforeuse à tôle, THRPF 13 "PLACO", de 13 mm de longueur. (matériau) | 7.000 | 47.87 | 335.09 |
| mt16lvi035a | m² | Panneau compact en laine minérale Arena, de haute densité, Arena Master "ISOVER", selon NF EN 13162, de 90 mm d'épaisseur, sans revêtement, résistance thermique 2,35 m²K/W, conductivité thermique 0,038 W/(mK), Euroclasse A1 de réaction au feu selon NF EN 13501-1, capacité d'absorption d'eau à court terme <=1 kg/m² et coefficient de résistance à la diffusion de la vapeur d'eau 1. (matériau) | 1.000 | 9061.78 | 9061.78 |
| mt12plp070b | m | Rail de profilé en acier galvanisé, R 48 "PLACO", fabriqué par laminage à froid, de 3000 mm de longueur, 48x30 mm de section et 0,55 mm d'épaisseur, selon NF DTU 25.41 P1-2 et NF EN 14195. (matériau) | 1.000 | 1530.24 | 1530.24 |
| mt12plp060b | m | Montant de profilé en acier galvanisé, M 48 "PLACO", fabriqué par laminage à froid, de 3000 mm de longueur, 46,5x36 mm de section et 0,6 mm d'épaisseur, selon NF DTU 25.41 P1-2 et NF EN 14195. (matériau) | 2.100 | 1863.65 | 3913.67 |
| mt16lvi030alfq | m² | Panneau semi-rigide en laine minérale Arena de haute densité, Arena Basic "ISOVER", selon NF EN 13162, de 45 mm d'épaisseur, non revêtu, résistance thermique 1,2 m²K/W, conductivité thermique 0,037 W/(mK), Euroclasse A1 de réaction au feu selon NF EN 13501-1, capacité d'absorption d'eau à court terme <=1 kg/m² et coefficient de résistance à la diffusion de la vapeur d'eau 1. (matériau) | 1.000 | 2479.17 | 2479.17 |
| mt15pdw100a | m | Ruban adhésif double face, avec adhésif acrylique, de 50 mm de largeur, avec résistance aux rayons UV, intervalle de température de travail de -20 à 100°C, fournie en rouleaux de 50 m de longueur. (matériau) | 1.700 | 928.42 | 1578.31 |
| mt15mvp010a | m | Écran hautement perméable à la vapeur d'eau imperméable à l'eau de pluie, Placotherm Estándar "PLACO", de 175 µm d'épaisseur et 60 g/m², de 0,01 m d'épaisseur de la couche d'air équivalente à la diffusion de la vapeur d'eau, selon NF EN 1931, étanchéité à l'eau classe W1 selon NF EN 1928, perméabilité à l'air 2 m³/h·m² à 50 Pa, (Euroclasse E de réaction au feu, selon NF EN 13501-1), fourni en rouleaux de 1,50x50 m, selon NF EN 13859-2. (matériau) | 1.100 | 2365.51 | 2602.06 |
| mt12plk010fembc | m² | Plaque de plâtre GM-FH1 / NF EN 15283-2 - 1200 / 2800 / 12,5 / à bords longitudinaux amincis, Glasroc X 13 "PLACO", constituée d'un noyau de plâtre revêtu sur les deux faces avec fibre de verre avec traitement hydrophobe. (matériau) | 1.000 | 19405.89 | 19405.89 |
| mt28fvp010a | m | Bande à joint d'une maille en fibre de verre anti-alcalin, CMALL 160 "PLACO", de 160 g/m² de masse surfacique, de 100 mm de largeur et 0,52 mm d'épaisseur, fournie en rouleaux de 50 m de longueur. (matériau) | 2.100 | 256.47 | 538.59 |
| mt28mpp010a | kg | Mortier polymérique à prestations élevées renforcé avec des fibres, Placotherm Base, "PLACO", couleur blanche, composé de ciment blanc, charges minérales, résines hydrofuges redispersables, fibres et additifs spéciaux, à appliquer à la truelle, pour traitement des joints et rebouchage superficiel de plaques dans des systèmes Placotherm, type GP CSIII W2, selon NF EN 998-1. (matériau) | 4.600 | 762.56 | 3507.78 |
| mt28fvp050 | m | Profilé en PVC avec maille en fibre de verre anti-alcalin, Perfil Goteo "PLACO", pour arrêt en liteau, fourni en barres de 2,5 m de longueur. (matériau) | 0.170 | 2607.40 | 443.26 |
| mt28fvp020a | m | Maille de renfort de fibre de verre anti-alcalin, CMALL 160 "PLACO", de 160 g/m² de masse surfacique, de 1,1 m de largeur et 0,52 mm d'épaisseur, fournie en rouleaux de 50 m de longueur. (matériau) | 1.100 | 2291.09 | 2520.20 |
| mt12plk010hgpcc | m² | Plaque de plâtre DFI / NF EN 520 - 1200 / 2500 / 12,5 / à bords longitudinaux amincis, Phonique PPH 13 "PLACO", constituée d'une âme en plâtre d'origine naturelle enveloppée et liée aux deux feuilles de carton fort, incorporant des additifs pour améliorer ses prestations acoustiques. (matériau) | 2.000 | 6249.21 | 12498.42 |
| mt12plj010a | m | Bande microperforée en papier "PLACO", de 50 mm de largeur, selon NF EN 13963, pour finition des joints de plaques de plâtre. (matériau) | 2.100 | 46.17 | 96.96 |
| mt12plm010a | kg | Pâte de séchage en poudre SN "PLACO"; Euroclasse A2-s1, d0 de réaction au feu, selon NF EN 13501-1, intervalle de température de travail de 5 à 30°C, pour application manuelle avec bande à joint, selon NF EN 13963; pour le traitement des joints des plaques en plâtre. (matériau) | 0.660 | 966.02 | 637.57 |
| mt12plt010a | U | Vis autoformeuse TTPC 25 "PLACO", avec tête en trompette, de 25 mm de longueur, pour installation de plaques de plâtre sur des profilés d'épaisseur inférieure à 6 mm. (matériau) | 6.000 | 11.85 | 71.10 |
| mt12plt010c | U | Vis autoformeuse TTPC 35 "PLACO", avec tête en trompette, de 35 mm de longueur, pour installation de plaques de plâtre sur des profilés d'épaisseur inférieure à 6 mm. (matériau) | 11.000 | 15.37 | 169.07 |
| mt12plt040 | U | Vis autoforeuse en acier inoxydable Placotherm Integra "PLACO", avec tête hexagonale, de 25 mm de longueur. (matériau) | 24.000 | 55.23 | 1325.52 |
| mt28pcc010c | l | Impression régulatrice d'absorption Webertene Primer "WEBER", couleur à choisir, gamme Estándar, à base de copolymères acryliques, charges minérales et additifs spéciaux, imperméable à l'eau de pluie et perméable à la vapeur d'eau. (matériau) | 0.450 | 5930.87 | 2668.89 |
| mt28esc090d | kg | Mortier organique Webertene Advance XS "WEBER", couleur à choisir, gamme Premium, finition goutte, à base de siloxanes, charges minérales, pigments résistants aux rayons UV, fongicides et additifs spéciaux. Selon NF EN 15824. (matériau) | 1.500 | 3858.61 | 5787.92 |
| op00ato010 |  | Tournevis. | 1.000 | 0.00 | 0.00 |
| mo052 | h | Compagnon professionnel III/CP2 poseur de systèmes de façades préfabriqués. (main-d'œuvre) | 1.194 | 2446.30 | 2920.88 |
| mo099 | h | Ouvrier professionnel II/OP poseur de systèmes de façades préfabriqués. (main-d'œuvre) | 0.705 | 1526.36 | 1076.08 |
| % | % | Frais de chantier des unités d'ouvrage | 2 % | 89242.50 | 1784.85 |
|  |  | Coûts directs |  |  | 91027.35 |
