# Isolation thermique par l'intérieur de la couche extérieure, en façade double paroi en maçonnerie à revêtir

- Propriété du fichier: CYPE INGENIEROS, S.A.
- Format: FIEBDC-3/2002
- Zone géographique: République du Congo
- Devise: XAF
- Coûts indirects: 3.00 %
- Frais généraux: 13.00 %
- Bénéfice: 6.00 %
- TVA: 18.00 %

## F Aménagements et finitions

### FI Isolations intérieures

#### FIU Doublages

**FIU090** m² Isolation thermique par l'intérieur de la couche extérieure, en façade double paroi en maçonnerie à revêtir.
Isolation thermique par l'intérieur de la couche extérieure, en façade double paroi en maçonnerie à revêtir, avec mousse rigide en polyuréthane projeté de 20 mm d'épaisseur minimale, 40 kg/m³ de densité minimale. Mise en place: par projection mécanique.
Inclut: Protection des éléments du contour qui pourraient être affectés pendant les travaux de projection du polyuréthane. Projection du polyuréthane en couches successives. Résolution des points singuliers.
Critère pour le métré: Surface mesurée selon documentation graphique du Projet.
Critère pour le mémoire: On mesurera la surface réellement exécutée selon les spécifications du Projet.

| Code | U | Désignation | Quantité | Prix | Montant |
|---|---|---|---|---|---|
| mt16pop010ca | m² | Mousse rigide de polyuréthane projetée "in situ", densité minimale 40 kg/m³, conductivité thermique 0,035 W/(mK) et Euroclasse E de réaction au feu selon NF EN 13501-1, selon NF EN 14315-1; pour le remplissage d'une lame d'air de 20 mm d'épaisseur moyenne, dans des murs double couche de maçonnerie. (matériau) | 1.000 | 2017.76 | 2017.76 |
| mq08mpa030 | h | Matériel pour projection de produits isolants. (matériel) | 0.116 | 8335.59 | 966.93 |
| mo030 | h | Compagnon professionnel III/CP2 poseur d'isolants en vrac ou en mousse. (main-d'œuvre) | 0.076 | 2380.68 | 180.93 |
| mo068 | h | Ouvrier professionnel II/OP poseur d'isolants en vrac ou en mousse. (main-d'œuvre) | 0.076 | 1526.36 | 116.00 |
| % | % | Frais de chantier des unités d'ouvrage | 2 % | 3281.62 | 65.63 |
|  |  | Coûts directs |  |  | 3347.25 |
