# Remblai localisé avec granulats recyclés, pour drainage

- Propriété du fichier: CYPE INGENIEROS, S.A.
- Format: FIEBDC-3/2002
- Zone géographique: République du Congo
- Devise: XAF
- Coûts indirects: 3.00 %
- Frais généraux: 13.00 %
- Bénéfice: 6.00 %
- TVA: 18.00 %

## A VRD et aménagements extérieurs

### AA Assainissement

#### AAO Drainage

**AAO090** m³ Remblai localisé avec granulats recyclés, pour drainage.
Remblai localisé avec granulat recyclé mixte de béton et matériau céramique de 40 à 80 mm de diamètre, sous fondation, pour drainage de l'eau provenant du côté de l'excavation et/ou de la partie inférieure de celle-ci, et compactage en couches successives de 20 cm d'épaisseur maximale avec pilonneuse vibrante à guidage manuel.
Critère d'évaluation économique: Le prix ne comprend pas les drains linéaires.
Inclut: Déchargement sur site des granulats à utiliser dans les travaux de remblayage. Implantation générale et des niveaux. Extension du matériau de remblai en couches d'épaisseurs uniformes. Humidification ou assèchement de chaque couche. Compactage.
Critère pour le métré: Volume mesuré sur les plans des profils transversaux du Projet, qui définissent le mouvement des terres à réaliser sur chantier.
Critère pour le mémoire: On mesurera, en profil compacté, le volume réellement exécuté selon les spécifications du Projet, sans inclure les augmentations par excès d'excavation non autorisés.

| Code | U | Désignation | Quantité | Prix | Montant |
|---|---|---|---|---|---|
| mt01aro010p | t | Granulat recyclé mixte de béton et matériau céramique, de granulométrie comprise entre 40 et 80 mm, fourni par camion. (matériau) | 2.000 | 6125.99 | 12251.98 |
| mt08aaa010a | m³ | Eau. (matériau) | 0.008 | 1108.78 | 8.87 |
| mq01pan070b | h | Mini pelle chargeuse sur pneus, de 52 kW/1 m³ kW. (matériel) | 0.028 | 18315.39 | 512.83 |
| mq02rop020 | h | Pilonneuse vibrante à guidage manuel, de 80 kg, avec plaque de 30x30 cm. (matériel) | 0.391 | 1950.82 | 762.77 |
| mo113 | h | Ouvrier d'exécution I/OE1 construction. (main-d'œuvre) | 0.454 | 1468.69 | 666.79 |
| % | % | Frais de chantier des unités d'ouvrage | 2 % | 14203.24 | 284.06 |
|  |  | Coûts directs |  |  | 14487.30 |
