# Mur en gabions en maille à double torsion

- Propriété du fichier: CYPE INGENIEROS, S.A.
- Format: FIEBDC-3/2002
- Zone géographique: République du Congo
- Devise: XAF
- Coûts indirects: 3.00 %
- Frais généraux: 13.00 %
- Bénéfice: 6.00 %
- TVA: 18.00 %

## B Aménagements extérieurs

### BG Gros oeuvre

#### BGM Murs

**BGM020** m³ Mur en gabions en maille à double torsion.
Mur en gabions avec une face apparente composé de gabion de 2000x1000x1000 mm en maille à double torsion, hexagonal, de 50x70 mm, en fil de fer galvanisé de 2,0 mm de diamètre; et remplissage avec des moyens manuels des faces apparentes du gabion avec galets, en obtenant un alignement parfait des faces, et avec des moyens mécaniques du reste du gabion avec pierre granitique, de granulométrie comprise entre 70 et 250 mm; montage et démontage du système de coffrage nécessaire pour éviter la déformation des gabions pendant leur remplissage et assurer l'alignement et l'aplomb de la structure. Comprend le câble en acier pour la fixation du gabion.
Inclut: Implantation. Préparation de la surface d'appui. Extension des gabions. Attache des arêtes. Montage du système de coffrage des parements restant apparents des gabions. Remplissage des gabions. Fermeture et attache finale des gabions. Démontage du système de coffrage. Retrait du matériau excédent.
Critère pour le métré: Volume mesuré sur la section théorique de calcul, selon documentation graphique du Projet.
Critère pour le mémoire: On mesurera le volume théorique exécuté selon les spécifications du Projet.

| Code | U | Désignation | Quantité | Prix | Montant |
|---|---|---|---|---|---|
| mt07etf030a | U | Gabion de 2000x1000x1000 mm en maille à double torsion, hexagonal, de 50x70 mm, en fil de fer galvanisé de 2 mm de diamètre. (matériau) | 0.525 | 23606.53 | 12393.43 |
| mt50spa052b | m | Grosse planche en bois de pin, de 20x7,2 cm. (matériau) | 0.300 | 5648.47 | 1694.54 |
| mt50spa101 | kg | Clous en acier. (matériau) | 0.075 | 1672.67 | 125.45 |
| mt50spa081a | U | Étai métallique télescopique, allant jusqu'à 3 m de hauteur. (matériau) | 0.010 | 17202.76 | 172.03 |
| mt50spr100a | m | Câble en acier de 2 mm de diamètre, pour la fixation de maille à double torsion. (matériau) | 1.750 | 1432.58 | 2507.02 |
| mt06psm010e | m³ | Galets de granulométrie comprise entre 70 et 250 mm, avec usure à l'essai Los Angeles < 50. (matériau) | 0.220 | 15748.82 | 3464.74 |
| mt06psm010c | m³ | Pierre granitique de granulométrie comprise entre 70 et 250 mm, avec usure à l'essai Los Angeles < 50. (matériau) | 0.880 | 13701.47 | 12057.29 |
| mq01exn020a | h | Rétro-pelleteuse hydraulique sur pneus, de 105 kW. (matériel) | 0.071 | 25834.40 | 1834.24 |
| mq04cab010c | h | Camion à benne basculante de 12 t de charge, de 162 kW. (matériel) | 0.075 | 22389.81 | 1679.24 |
| mo041 | h | Compagnon professionnel III/CP2 VRD espaces publics. (main-d'œuvre) | 0.665 | 2380.68 | 1583.15 |
| mo087 | h | Ouvrier professionnel II/OP VRD espaces publics. (main-d'œuvre) | 3.320 | 1526.36 | 5067.52 |
| % | % | Frais de chantier des unités d'ouvrage | 2 % | 42578.65 | 851.57 |
|  |  | Coûts directs |  |  | 43430.22 |
