# Mur en gabions en treillis soudé

- Propriété du fichier: CYPE INGENIEROS, S.A.
- Format: FIEBDC-3/2002
- Zone géographique: République du Congo
- Devise: XAF
- Coûts indirects: 3.00 %
- Frais généraux: 13.00 %
- Bénéfice: 6.00 %
- TVA: 18.00 %

## B Aménagements extérieurs

### BG Gros oeuvre

#### BGM Murs

**BGM030** m³ Mur en gabions en treillis soudé.
Mur en gabions avec une face apparente, de 2000x1000x1000 mm en treillis soudé, en fil de fer galvanisé de 4,5 mm de diamètre, avec une ouverture de maille de 50x100 mm sur les faces apparentes et de 100x100 mm sur les faces cachées; avec diaphragme intermédiaire de 1000x1000 m en treillis soudé, en fil de fer galvanisé de 4,5 mm de diamètre, avec une ouverture de maille de 100x100 mm, agrafé perpendiculairement aux mailles de face, arrières, fond et couvercle du gabion; et remplissage avec des moyens mécaniques avec galets, de granulométrie comprise entre 70 et 250 mm; montage et démontage du système de coffrage nécessaire pour éviter la déformation des gabions pendant leur remplissage et assurer l'alignement et l'aplomb de la structure. Comprend tendeurs et agrafes pour former correctement les gabions.
Inclut: Implantation. Préparation de la surface d'appui. Mise en place des mailles du gabion, fixées avec des agrafes. Mise en place des diaphragmes intermédiaires, fixés avec des agrafes. Mise en place des tendeurs. Montage du système de coffrage des parements restant apparents des gabions. Remplissage des gabions. Démontage du système de coffrage. Retrait du matériau excédent.
Critère pour le métré: Volume mesuré sur la section théorique de calcul, selon documentation graphique du Projet.
Critère pour le mémoire: On mesurera le volume théorique exécuté selon les spécifications du Projet.

| Code | U | Désignation | Quantité | Prix | Montant |
|---|---|---|---|---|---|
| mt07etf010a | U | Gabion de 2000x1000x1000 mm en treillis soudé, en fil de fer galvanisé, selon NF EN 10244-2, de 4,5 mm de diamètre, avec une ouverture de maille de 50x100 mm sur les faces apparentes et de 100x100 mm sur les faces cachées, avec une résistance à la corrosion en brouillard salin supérieure à 3000 heures selon NF EN ISO 10289 et NF EN ISO 9227, une résistance à la traction du fil de fer comprise entre 500 et 800 N/mm² selon NF EN 10223-8 et une résistance minimale des soudures de 75% de la résistance du fil de fer. (matériau) | 0.500 | 51422.21 | 25711.11 |
| mt07etf015a | U | Diaphragme intermédiaire de 1000x1000 m en treillis soudé, en fil de fer galvanisé, selon NF EN 10244-2, de 4,5 mm de diamètre, avec une ouverture de maille de 100x100 mm, avec une résistance à la corrosion en brouillard salin supérieure à 3000 heures selon NF EN ISO 10289 et NF EN ISO 9227, une résistance à la traction du fil de fer comprise entre 500 et 800 N/mm² selon NF EN 10223-8 et une résistance minimale des soudures de 75% de la résistance du fil de fer. (matériau) | 1.500 | 5217.45 | 7826.18 |
| mt50spa052b | m | Grosse planche en bois de pin, de 20x7,2 cm. (matériau) | 0.300 | 5648.47 | 1694.54 |
| mt50spa101 | kg | Clous en acier. (matériau) | 0.075 | 1672.67 | 125.45 |
| mt50spa081a | U | Étai métallique télescopique, allant jusqu'à 3 m de hauteur. (matériau) | 0.010 | 17202.76 | 172.03 |
| mt07etf020a | U | Tendeur en fil de fer galvanisé, selon NF EN 10244-2, de 5 mm de diamètre et 510 mm de longueur, avec une résistance à la corrosion en brouillard salin supérieure à 3000 heures selon NF EN ISO 10289 et NF EN ISO 9227, une résistance à la traction du fil de fer comprise entre 500 et 800 N/mm² selon NF EN 10223-8 et une résistance minimale des soudures de 75% de la résistance du fil de fer. (matériau) | 8.000 | 360.10 | 2880.80 |
| mt07etf025a | U | Agrafe en fil de fer galvanisé, selon NF EN 10244-2, de 3 mm de diamètre, avec une résistance à la traction supérieure à 1720 N/mm² et une résistance à l'ouverture supérieure à 2000 N/mm². (matériau) | 80.000 | 24.01 | 1920.80 |
| mt06psm010e | m³ | Galets de granulométrie comprise entre 70 et 250 mm, avec usure à l'essai Los Angeles < 50. (matériau) | 1.100 | 15748.82 | 17323.70 |
| mq01exn020a | h | Rétro-pelleteuse hydraulique sur pneus, de 105 kW. (matériel) | 0.089 | 25834.40 | 2299.26 |
| mq04cab010c | h | Camion à benne basculante de 12 t de charge, de 162 kW. (matériel) | 0.075 | 22389.81 | 1679.24 |
| mo041 | h | Compagnon professionnel III/CP2 VRD espaces publics. (main-d'œuvre) | 0.235 | 2380.68 | 559.46 |
| mo087 | h | Ouvrier professionnel II/OP VRD espaces publics. (main-d'œuvre) | 1.176 | 1526.36 | 1795.00 |
| % | % | Frais de chantier des unités d'ouvrage | 4 % | 63987.57 | 2559.50 |
|  |  | Coûts directs |  |  | 66547.07 |
