# Excavation de terres à ciel ouvert sous la cote naturelle, avec des moyens mécaniques

- Propriété du fichier: CYPE INGENIEROS, S.A.
- Format: FIEBDC-3/2002
- Zone géographique: République du Congo
- Devise: XAF
- Coûts indirects: 3.00 %
- Frais généraux: 13.00 %
- Bénéfice: 6.00 %
- TVA: 18.00 %

## B Aménagements extérieurs

### BT Terrassement

#### BTM Déblais à l'aide de moyens mécaniques

**BTM010** m³ Excavation de terres à ciel ouvert sous la cote naturelle, avec des moyens mécaniques.
Fouille en pleine masse sous la cote naturelle, en terrain compact, allant jusqu'à 4 m de profondeur maximale, avec des moyens mécaniques, et chargement dans le camion.
Critère d'évaluation économique: Le prix comprend la formation d'une rampe provisoire pour accès des engins au fond de l'excavation et son retrait postérieur, mais il ne comprend pas le transport des matériaux excavés.
Inclut: Implantation générale et fixation des points et des niveaux de référence. Emplacement des points topographiques. Excavation en couches horizontales successives et extraction des terres. Chargement des matériaux excavés dans le camion.
Critère pour le métré: Volume moyen sur les sections théoriques de l'excavation, selon documentation graphique du Projet.
Critère pour le mémoire: On mesurera le volume théorique exécuté selon les spécifications du Projet, sans inclure les augmentations par excès d'excavation non autorisés, ni le remblai nécessaire à la reconstruction de la section théorique par défauts imputables à l'entrepreneur. On mesurera l'excavation une fois réalisée et avant l'application d'un remblai. Si l'entrepreneur referme l'excavation avant que la mesure ait été conformée, il sera considéré qu'il consent à ce que détermine unilatéralement le directeur de l'exécution de l'ouvrage.

| Code | U | Désignation | Quantité | Prix | Montant |
|---|---|---|---|---|---|
| mq01ret020b | h | Rétro chargeuse sur pneus, de 70 kW. (matériel) | 0.058 | 20355.39 | 1180.61 |
| mo087 | h | Ouvrier professionnel II/OP VRD espaces publics. (main-d'œuvre) | 0.029 | 1526.36 | 44.26 |
| % | % | Frais de chantier des unités d'ouvrage | 2 % | 1224.87 | 24.50 |
|  |  | Coûts directs |  |  | 1249.37 |
