# Transplantation de végétation

- Propriété du fichier: CYPE INGENIEROS, S.A.
- Format: FIEBDC-3/2002
- Zone géographique: République du Congo
- Devise: XAF
- Coûts indirects: 3.00 %
- Frais généraux: 13.00 %
- Bénéfice: 6.00 %
- TVA: 18.00 %

## L Espaces verts

### LA Fourniture et plantation d'espèces

#### LAP Plantation et transplantation d'espèces

**LAP030** U Transplantation de végétation.
Transplantation de végétation d'entre 30 et 60 cm de périmètre de tronc, située en entourage d'arbre, avec une pelleteuse.
Inclut: Taillage de racines. Élagage de branches. Transport au lieu de destination. Plantation. Coupe de racines.
Critère pour le métré: Nombre d'unités prévues, selon documentation graphique du Projet.
Critère pour le mémoire: On mesurera le nombre d'unités réellement transplantées selon les spécifications du Projet.

| Code | U | Désignation | Quantité | Prix | Montant |
|---|---|---|---|---|---|
| mq01ret020b | h | Rétro chargeuse sur pneus, de 70 kW. (matériel) | 1.650 | 20355.39 | 33586.39 |
| mq04cag010b | h | Camion grue jusqu'à 10 t de charge maximale. (matériel) | 0.220 | 31213.08 | 6866.88 |
| mo040 | h | Compagnon professionnel III/CP2 jardinier. (main-d'œuvre) | 0.945 | 2380.68 | 2249.74 |
| mo115 | h | Ouvrier jardinier. (main-d'œuvre) | 3.832 | 1468.69 | 5628.02 |
| mo086 | h | Ouvrier professionnel II/OP jardinier. (main-d'œuvre) | 3.832 | 1526.36 | 5849.01 |
| % | % | Frais de chantier des unités d'ouvrage | 2 % | 54180.04 | 1083.60 |
|  |  | Coûts directs |  |  | 55263.64 |
