# Système aérien d'ancrage pour fixation d'un arbre

- Propriété du fichier: CYPE INGENIEROS, S.A.
- Format: FIEBDC-3/2002
- Zone géographique: République du Congo
- Devise: XAF
- Coûts indirects: 3.00 %
- Frais généraux: 13.00 %
- Bénéfice: 6.00 %
- TVA: 18.00 %

## L Espaces verts

### LF Systèmes de fixation

#### LFA Systèmes d'ancrage

**LFA020** U Système aérien d'ancrage pour fixation d'un arbre.
Système aérien d'ancrage pour fixation d'un arbre avec diamètre de tronc inférieur à 10 cm, constitué de sangle élastique de 10 m de longueur et 25 mm de largeur, avec tendeur à cliquet, enlacée au tronc de l'arbre et à une structure auxiliaire, autour de celui-ci, composée de trois rondins disposés verticalement et formant un triangle équilatéral en plan et trois autres formant le triangle horizontalement à une hauteur approximative de 1/3 de la hauteur de l'arbre.
Inclut: Mise en place du système d'ancrage. Fixation du système au tronc d'arbre. Tension.
Critère pour le métré: Nombre d'unités prévues, selon documentation graphique du Projet.
Critère pour le mémoire: On mesurera le nombre d'unités réellement exécutées selon les spécifications du Projet.

| Code | U | Désignation | Quantité | Prix | Montant |
|---|---|---|---|---|---|
| mt48adp020d | U | Kit d'ancrage pour fixation de l'arbre, composé de sangle élastique de 10 m de longueur et 25 mm de largeur et un tendeur à cliquet. (matériau) | 1.000 | 10944.60 | 10944.60 |
| mt50spv030a | m | Rondin de bois, de 10 à 12 cm de diamètre. (matériau) | 8.000 | 4040.14 | 32321.12 |
| mo040 | h | Compagnon professionnel III/CP2 jardinier. (main-d'œuvre) | 0.255 | 2380.68 | 607.07 |
| mo115 | h | Ouvrier jardinier. (main-d'œuvre) | 1.533 | 1468.69 | 2251.50 |
| % | % | Frais de chantier des unités d'ouvrage | 2 % | 46124.29 | 922.49 |
|  |  | Coûts directs |  |  | 47046.78 |
