# Enclos pour chiens

- Propriété du fichier: CYPE INGENIEROS, S.A.
- Format: FIEBDC-3/2002
- Zone géographique: République du Congo
- Devise: XAF
- Coûts indirects: 3.00 %
- Frais généraux: 13.00 %
- Bénéfice: 6.00 %
- TVA: 18.00 %

## M Mobilier urbain

### MC Aménagements canins

#### MCP Propreté canine

**MCP030** m Enclos pour chiens.
Enclos pour chiens, de 1,00 m de hauteur, constitué de poteaux verticaux de profil creux en acier galvanisé à chaud, de section rectangulaire, de 60x40x2 mm, et panneau de maille électrosoudée avec des pliages de renfort, fixée à une base de béton BCN: CPJ-CEM II/A 32,5 - P - B 20 - 15/25 - E: 1 - NA - P 18-305.
Critère d'évaluation économique: Le prix comprend l'excavation.
Inclut: Implantation. Excavation avec des moyens manuels. Bétonnage de la base d'appui. Fixation de l'élément.
Critère pour le métré: Longueur mesurée selon documentation graphique du Projet, en déduisant la largeur de passage des portes et des portails.
Critère pour le mémoire: On mesurera la longueur réellement exécutée selon les spécifications du Projet, en déduisant la largeur de passage des portes et des portails.

| Code | U | Désignation | Quantité | Prix | Montant |
|---|---|---|---|---|---|
| mt10hmf040qaeg | m³ | Béton non armé prêt à l'emploi BCN: CPJ-CEM II/A 32,5 - P - B 20 - 15/25 - E: 1 - NA - P 18-305. (matériau) | 0.150 | 67704.86 | 10155.73 |
| mt52moc030h | m | Enclos pour chiens, de 1,00 m de hauteur, constitué de poteaux verticaux de profil creux en acier galvanisé à chaud, de section rectangulaire, de 60x40x2 mm, et panneau de maille électrosoudée avec des pliages de renfort, y compris éléments de fixation. (matériau) | 1.000 | 60920.19 | 60920.19 |
| op00tal010 |  | Perceuse. | 1.000 | 0.00 | 0.00 |
| op00ato010 |  | Tournevis. | 1.000 | 0.00 | 0.00 |
| mo041 | h | Compagnon professionnel III/CP2 VRD espaces publics. (main-d'œuvre) | 1.660 | 2380.68 | 3951.93 |
| mo087 | h | Ouvrier professionnel II/OP VRD espaces publics. (main-d'œuvre) | 1.660 | 1526.36 | 2533.76 |
| % | % | Frais de chantier des unités d'ouvrage | 2 % | 77561.61 | 1551.23 |
|  |  | Coûts directs |  |  | 79112.84 |
