# Jardinière en bois

- Propriété du fichier: CYPE INGENIEROS, S.A.
- Format: FIEBDC-3/2002
- Zone géographique: République du Congo
- Devise: XAF
- Coûts indirects: 3.00 %
- Frais généraux: 13.00 %
- Bénéfice: 6.00 %
- TVA: 18.00 %

## M Mobilier urbain

### MF Fleurissement

#### MFB Jardinières

**MFB030** U Jardinière en bois.
Jardinière rectangulaire en bois de pin, de 180x60x35 cm.
Inclut: Mise en place de la jardinière. Suppression et nettoyage du matériau excédant.
Critère pour le métré: Nombre d'unités prévues, selon documentation graphique du Projet.
Critère pour le mémoire: On mesurera le nombre d'unités réellement exécutées selon les spécifications du Projet.

| Code | U | Désignation | Quantité | Prix | Montant |
|---|---|---|---|---|---|
| mt52mug230l | U | Jardinière rectangulaire en bois de pin, de 180x60x35 cm, y compris bac intérieur en tôle de zinc. (matériau) | 1.000 | 343142.00 | 343142.00 |
| mo041 | h | Compagnon professionnel III/CP2 VRD espaces publics. (main-d'œuvre) | 0.255 | 2380.68 | 607.07 |
| mo087 | h | Ouvrier professionnel II/OP VRD espaces publics. (main-d'œuvre) | 0.511 | 1526.36 | 779.97 |
| % | % | Frais de chantier des unités d'ouvrage | 2 % | 344529.04 | 6890.58 |
|  |  | Coûts directs |  |  | 351419.62 |
