# Jardinière en béton préfabriqué

- Propriété du fichier: CYPE INGENIEROS, S.A.
- Format: FIEBDC-3/2002
- Zone géographique: République du Congo
- Devise: XAF
- Coûts indirects: 3.00 %
- Frais généraux: 13.00 %
- Bénéfice: 6.00 %
- TVA: 18.00 %

## M Mobilier urbain

### MF Fleurissement

#### MFB Jardinières

**MFB050** U Jardinière en béton préfabriqué.
Jardinière circulaire en béton préfabriqué, de 45 cm de diamètre et 120 cm de hauteur.
Inclut: Mise en place de la jardinière. Suppression et nettoyage du matériau excédant.
Critère pour le métré: Nombre d'unités prévues, selon documentation graphique du Projet.
Critère pour le mémoire: On mesurera le nombre d'unités réellement exécutées selon les spécifications du Projet.

| Code | U | Désignation | Quantité | Prix | Montant |
|---|---|---|---|---|---|
| mt52mug240h | U | Jardinière circulaire en béton préfabriqué, de 45 cm de diamètre et 120 cm de hauteur. (matériau) | 1.000 | 428717.97 | 428717.97 |
| mq04cag010a | h | Camion grue jusqu'à 6 t de charge maximale. (matériel) | 0.352 | 27562.26 | 9701.92 |
| mo041 | h | Compagnon professionnel III/CP2 VRD espaces publics. (main-d'œuvre) | 0.409 | 2380.68 | 973.70 |
| mo087 | h | Ouvrier professionnel II/OP VRD espaces publics. (main-d'œuvre) | 0.702 | 1526.36 | 1071.50 |
| % | % | Frais de chantier des unités d'ouvrage | 2 % | 440465.09 | 8809.30 |
|  |  | Coûts directs |  |  | 449274.39 |
