# Peinture plastique sur le parement vertical des pistes sportives

- Propriété du fichier: CYPE INGENIEROS, S.A.
- Format: FIEBDC-3/2002
- Zone géographique: République du Congo
- Devise: XAF
- Coûts indirects: 3.00 %
- Frais généraux: 13.00 %
- Bénéfice: 6.00 %
- TVA: 18.00 %

## M Mobilier urbain

### MQ Équipements sportifs

#### MQM Revêtements

**MQM010** m² Peinture plastique sur le parement vertical des pistes sportives.
Application manuelle de deux couches de peinture plastique, antidérapante, couleur bleue, finition satinée, texture lisse, (rendement: 0,12 l/m² chaque couche); sur le parement vertical de béton, pour piste sportive.
Critère d'évaluation économique: Le prix comprend la protection des éléments du contour qui pourraient être affectés pendant les travaux.
Inclut: Préparation et nettoyage préalable du support. Préparation du mélange. Application d'une couche de fond et une couche de finition.
Critère pour le métré: Surface mesurée selon documentation graphique du Projet.
Critère pour le mémoire: On mesurera la surface réellement exécutée selon les spécifications du Projet.

| Code | U | Désignation | Quantité | Prix | Montant |
|---|---|---|---|---|---|
| mt27pdp010l | kg | Peinture plastique, à base de résines acryliques pures émulsionnée dans l'eau, couleur bleue, finition satinée, texture lisse, résistante aux intempéries, imperméable à l'eau de pluie et perméable à la vapeur d'eau et antidérapante; à appliquer à la brosse, au rouleau ou au pistolet. (matériau) | 0.240 | 5471.31 | 1313.11 |
| mo038 | h | Compagnon professionnel III/CP2 peintre. (main-d'œuvre) | 0.128 | 2380.68 | 304.73 |
| mo076 | h | Ouvrier professionnel II/OP peintre. (main-d'œuvre) | 0.128 | 1526.36 | 195.37 |
| % | % | Frais de chantier des unités d'ouvrage | 2 % | 1813.21 | 36.26 |
|  |  | Coûts directs |  |  | 1849.47 |
