# Système provisoire de protection d'une trémie d'escalier en construction, avec garde-corps

- Propriété du fichier: CYPE INGENIEROS, S.A.
- Format: FIEBDC-3/2002
- Zone géographique: République du Congo
- Devise: XAF
- Coûts indirects: 3.00 %
- Frais généraux: 13.00 %
- Bénéfice: 6.00 %
- TVA: 18.00 %

## S Sécurité et santé

### SC Équipements de protection collective

#### SCE Protection des escaliers

**SCE010** m Système provisoire de protection d'une trémie d'escalier en construction, avec garde-corps.
Système provisoire de protection d'une trémie d'escalier en construction de 1 m de hauteur, constitué: d'une lisse haute de tube en acier de 25 mm de diamètre et 2500 mm de longueur, amortissable en 150 utilisations; d'une lisse intermédiaire de tube en acier de 25 mm de diamètre et 2500 mm de longueur, amortissable en 150 utilisations; d'une plinthe de petite planche en bois de pin de 15x5,2 cm, amortissable en 4 utilisations et potelets de type pince-dalles de sécurité fabriqués en acier de première qualité peint au four en époxy-polyester, de 35x35 mm et 1500 mm de longueur, espacés au plus de 2 m et fixés au plancher pour serrage.
Critère pour le métré: Longueur mesurée selon Plan général de coordination en matière de sécurité et de protection de la santé.
Critère pour le mémoire: La longueur mesurée sera celle réellement montée selon spécifications d'Étude ou d'Étude Basique de Sécurité et Santé.

| Code | U | Désignation | Quantité | Prix | Montant |
|---|---|---|---|---|---|
| mt50spb030g | U | Potelet de type pince-dalles de sécurité fabriqué en acier de première qualité peint au four en époxy-polyester, de 35x35 mm et 1500 mm de longueur, avec serrage vers le haut. (matériau) | 0.035 | 21529.18 | 753.52 |
| mt50spb050a | U | Lisse pour potelet matrice, en tube d'acier peint au four en époxy-polyester, de 25 mm de diamètre et 2500 mm de longueur. (matériau) | 0.005 | 6163.14 | 30.82 |
| mt50spa050g | m³ | Petite planche en bois de pin, dimensions 15x5,2 cm. (matériau) | 0.002 | 379567.23 | 759.13 |
| mo119 | h | Compagnon professionnel III/CP2 Sécurité et Santé. (main-d'œuvre) | 0.192 | 2380.68 | 457.09 |
| mo120 | h | Ouvrier Sécurité et Santé. (main-d'œuvre) | 0.192 | 1468.69 | 281.99 |
| % | % | Frais de chantier des unités d'ouvrage | 2 % | 2282.55 | 45.65 |
|  |  | Coûts directs |  |  | 2328.20 |
