# Marque routière longitudinale

- Propriété du fichier: CYPE INGENIEROS, S.A.
- Format: FIEBDC-3/2002
- Zone géographique: République du Congo
- Devise: XAF
- Coûts indirects: 3.00 %
- Frais généraux: 13.00 %
- Bénéfice: 6.00 %
- TVA: 18.00 %

## S Sécurité et santé

### SS Signalisation de chantier

#### SSH Signalisation horizontale

**SSH010** m Marque routière longitudinale.
Application manuelle de peinture alkyde couleur jaune, pour marque routière longitudinale continue, de 30 cm de largeur, pour séparation des voies.
Inclut: Prémarquage. Application manuelle du mélange.
Critère pour le métré: Longueur mesurée selon Plan général de coordination en matière de sécurité et de protection de la santé.
Critère pour le mémoire: On mesurera, à bande courante, la longueur réellement exécutée selon spécifications d'Étude ou d'Étude Basique de Sécurité et Santé.

| Code | U | Désignation | Quantité | Prix | Montant |
|---|---|---|---|---|---|
| mt27mvh030b | kg | Peinture alkyde couleur jaune, selon NF EN 1871. (matériau) | 0.087 | 2637.66 | 229.48 |
| mo119 | h | Compagnon professionnel III/CP2 Sécurité et Santé. (main-d'œuvre) | 0.028 | 2380.68 | 66.66 |
| mo120 | h | Ouvrier Sécurité et Santé. (main-d'œuvre) | 0.014 | 1468.69 | 20.56 |
| % | % | Frais de chantier des unités d'ouvrage | 2 % | 316.70 | 6.33 |
|  |  | Coûts directs |  |  | 323.03 |
