# Marque routière longitudinale

- Propriété du fichier: CYPE INGENIEROS, S.A.
- Format: FIEBDC-3/2002
- Zone géographique: République du Congo
- Devise: XAF
- Coûts indirects: 3.00 %
- Frais généraux: 13.00 %
- Bénéfice: 6.00 %
- TVA: 18.00 %

## S Sécurité et santé

### SS Signalisation de chantier

#### SSH Signalisation horizontale

**SSH010** m Marque routière longitudinale.
Application mécanique avec un appareil de traçage manuel de peinture alkyde couleur jaune, pour marque routière longitudinale continue, de 40 cm de largeur, pour séparation des voies.
Inclut: Prémarquage. Application mécanique du mélange avec un appareil de traçage manuel.
Critère pour le métré: Longueur mesurée selon Plan général de coordination en matière de sécurité et de protection de la santé.
Critère pour le mémoire: On mesurera, à bande courante, la longueur réellement exécutée selon spécifications d'Étude ou d'Étude Basique de Sécurité et Santé.

| Code | U | Désignation | Quantité | Prix | Montant |
|---|---|---|---|---|---|
| mt27mvh030b | kg | Peinture alkyde couleur jaune, selon NF EN 1871. (matériau) | 0.116 | 2637.66 | 305.97 |
| mq11bar010 | h | Balayeuse remorquée avec moteur auxiliaire. (matériel) | 0.001 | 33178.82 | 33.18 |
| mq08war010a | h | Machine manuelle, pour peinture de marques routières sur la chaussée. (matériel) | 0.006 | 16721.30 | 100.33 |
| mo119 | h | Compagnon professionnel III/CP2 Sécurité et Santé. (main-d'œuvre) | 0.010 | 2380.68 | 23.81 |
| mo120 | h | Ouvrier Sécurité et Santé. (main-d'œuvre) | 0.005 | 1468.69 | 7.34 |
| % | % | Frais de chantier des unités d'ouvrage | 2 % | 470.63 | 9.41 |
|  |  | Coûts directs |  |  | 480.04 |
