# Marque routière longitudinale

- Propriété du fichier: CYPE INGENIEROS, S.A.
- Format: FIEBDC-3/2002
- Zone géographique: République du Congo
- Devise: XAF
- Coûts indirects: 3.00 %
- Frais généraux: 13.00 %
- Bénéfice: 6.00 %
- TVA: 18.00 %

## S Sécurité et santé

### SS Signalisation de chantier

#### SSH Signalisation horizontale

**SSH010** m Marque routière longitudinale.
Application mécanique avec un appareil de traçage manuel de peinture plastique pour extérieur, à base de résines acryliques, couleur jaune, finition satiné, texture lisse, pour marque routière longitudinale discontinue, de 40 cm de largeur, pour séparation des voies.
Inclut: Prémarquage. Application mécanique du mélange avec un appareil de traçage manuel.
Critère pour le métré: Longueur mesurée selon Plan général de coordination en matière de sécurité et de protection de la santé.
Critère pour le mémoire: On mesurera, à bande courante, la longueur réellement exécutée selon spécifications d'Étude ou d'Étude Basique de Sécurité et Santé.

| Code | U | Désignation | Quantité | Prix | Montant |
|---|---|---|---|---|---|
| mt27mvp010f | l | Peinture plastique pour extérieur, à base de résines acryliques, couleur jaune, finition satiné, texture lisse (matériau) | 0.081 | 13825.82 | 1119.89 |
| mq11bar010 | h | Balayeuse remorquée avec moteur auxiliaire. (matériel) | 0.001 | 33178.82 | 33.18 |
| mq08war010a | h | Machine manuelle, pour peinture de marques routières sur la chaussée. (matériel) | 0.006 | 16721.30 | 100.33 |
| mo119 | h | Compagnon professionnel III/CP2 Sécurité et Santé. (main-d'œuvre) | 0.010 | 2380.68 | 23.81 |
| mo120 | h | Ouvrier Sécurité et Santé. (main-d'œuvre) | 0.005 | 1468.69 | 7.34 |
| % | % | Frais de chantier des unités d'ouvrage | 2 % | 1284.55 | 25.69 |
|  |  | Coûts directs |  |  | 1310.24 |
