# Mât pour support de signalisation routière verticale

- Propriété du fichier: CYPE INGENIEROS, S.A.
- Format: FIEBDC-3/2002
- Zone géographique: République du Congo
- Devise: XAF
- Coûts indirects: 3.00 %
- Frais généraux: 13.00 %
- Bénéfice: 6.00 %
- TVA: 18.00 %

## V Voiries

### VS Signalisation routière

#### VSV Signalisation verticale

**VSV030** U Mât pour support de signalisation routière verticale.
Poteau de 3 m de hauteur, de tube en acier galvanisé, de section rectangulaire, de 80x40x2 mm, pour le support de signalisation routière verticale, enfoncement dans le terrain avec des moyens mécaniques. Comprend l'implantation.
Inclut: Implantation et marquage des axes. Enfoncement du poteau.
Critère pour le métré: Nombre d'unités prévues, selon documentation graphique du Projet.
Critère pour le mémoire: On mesurera le nombre d'unités réellement fournies selon les spécifications du Projet.

| Code | U | Désignation | Quantité | Prix | Montant |
|---|---|---|---|---|---|
| mt53bps030b | m | Poteau de tube en acier galvanisé, de section rectangulaire, de 80x40x2 mm, pour le support de signalisation routière verticale. (matériau) | 3.000 | 6840.79 | 20522.37 |
| mq03tab050 | h | Équipement d'enfoncement de poteaux, sur pneus. (matériel) | 0.044 | 23855.71 | 1049.65 |
| mo041 | h | Compagnon professionnel III/CP2 VRD espaces publics. (main-d'œuvre) | 0.064 | 2380.68 | 152.36 |
| mo087 | h | Ouvrier professionnel II/OP VRD espaces publics. (main-d'œuvre) | 0.128 | 1526.36 | 195.37 |
| % | % | Frais de chantier des unités d'ouvrage | 2 % | 21919.75 | 438.40 |
|  |  | Coûts directs |  |  | 22358.15 |
