# Canalisation souterraine de télécommunications, de tube rigide

- Propriété du fichier: CYPE INGENIEROS, S.A.
- Format: FIEBDC-3/2002
- Zone géographique: République du Congo
- Devise: XAF
- Coûts indirects: 3.00 %
- Frais généraux: 13.00 %
- Bénéfice: 6.00 %
- TVA: 18.00 %

## X Réseaux divers

### XT Télécommunications

#### XTC Canalisations

**XTC010** m Canalisation souterraine de télécommunications, de tube rigide.
Canalisation souterraine de télécommunications constituée de 2 tubes rigides en PVC-U, de 110 mm de diamètre et 1,3 mm d'épaisseur et support séparateur tous les 70 cm de longueur, réalisée dans une tranchée, avec les tubes enrobés dans un prisme en béton massif BCN: CPJ-CEM II/A 32,5 - TP - B 20 - 15/25 - E: 1 - NA - P 18-305 avec 6 cm de recouvrement supérieur et inférieur et 5,5 cm de recouvrement latéral, sans inclure l'excavation ni le remblai postérieur de la tranchée. Comprend coulage et compactage du béton pour la réalisation du prisme en béton massif et fil guide. Totalement montée.
Inclut: Implantation et tracé de la tranchée. Modelage des fonds et des côtés à la main, avec extraction des terres. Présentation à sec des tubes. Mise en place du fil guide. Mise en place des tubes. Coulage et compactage du béton pour la réalisation du prisme.
Critère pour le métré: Longueur mesurée en projection horizontale, selon documentation graphique du Projet.
Critère pour le mémoire: On mesurera, en projection horizontale, la longueur réellement exécutée selon les spécifications du Projet.

| Code | U | Désignation | Quantité | Prix | Montant |
|---|---|---|---|---|---|
| mt35tpe010g | m | Tube rigide en PVC-U, de 110 mm de diamètre et 1,3 mm d'épaisseur, fourni en barres de 6 m de longueur. (matériau) | 2.100 | 3065.63 | 6437.82 |
| mt40iva040b | U | Support séparateur en polypropylène pour 4 tubes rigides en PVC de 110 mm de diamètre. (matériau) | 1.430 | 527.17 | 753.85 |
| mt40iva030 | m | Fil guide de polypropylène de 3 mm de diamètre. (matériau) | 2.300 | 151.90 | 349.37 |
| mt10hmf040qaed | m³ | Béton non armé prêt à l'emploi BCN: CPJ-CEM II/A 32,5 - TP - B 20 - 15/25 - E: 1 - NA - P 18-305. (matériau) | 0.111 | 71069.08 | 7888.67 |
| au00auh040 |  | Vibreur de béton, électrique. | 1.000 | 0.00 | 0.00 |
| mo020 | h | Compagnon professionnel III/CP2 construction. (main-d'œuvre) | 0.543 | 2380.68 | 1292.71 |
| mo113 | h | Ouvrier d'exécution I/OE1 construction. (main-d'œuvre) | 0.543 | 1468.69 | 797.50 |
| % | % | Frais de chantier des unités d'ouvrage | 2 % | 17519.92 | 350.40 |
|  |  | Coûts directs |  |  | 17870.32 |
