# Regard préfabriqué en béton, pour le réseau de télécommunication de fibre optique

- Propriété du fichier: CYPE INGENIEROS, S.A.
- Format: FIEBDC-3/2002
- Zone géographique: République du Congo
- Devise: XAF
- Coûts indirects: 3.00 %
- Frais généraux: 13.00 %
- Bénéfice: 6.00 %
- TVA: 18.00 %

## X Réseaux divers

### XT Télécommunications

#### XTR Regards

**XTR020** U Regard préfabriqué en béton, pour le réseau de télécommunication de fibre optique.
Regard en béton armé, de 1400x700 mm de dimensions intérieures, 1670x970x1050 mm de dimensions extérieures, avec couvercle en fonte classe D-400, pour le réseau de télécommunications de fibre optique, placée sur un dallage en béton massif BCN: CPJ-CEM II/A 32,5 - TP - B 20 - 15/25 - E: 1 - NA - P 18-305 de 10 cm d'épaisseur. Comprend le coulage et le compactage du béton pour la formation du dallage, les connexions avec les conduits et les arrêts. Totalement montée, sans inclure l'excavation ni le remblai périmétrique postérieur.
Inclut: Implantation du regard. Suppression des terres lâches du fond de l'excavation. Coulage et compactage du béton pour la réalisation du dallage. Mise en place du regard. Connexion des tubes de la canalisation. Mise en place des accessoires.
Critère pour le métré: Nombre d'unités prévues, selon documentation graphique du Projet.
Critère pour le mémoire: On mesurera le nombre d'unités réellement exécutées selon les spécifications du Projet.

| Code | U | Désignation | Quantité | Prix | Montant |
|---|---|---|---|---|---|
| mt10hmf040qaed | m³ | Béton non armé prêt à l'emploi BCN: CPJ-CEM II/A 32,5 - TP - B 20 - 15/25 - E: 1 - NA - P 18-305. (matériau) | 0.162 | 71069.08 | 11513.19 |
| mt40iar110c | U | Regard en béton armé, de 1400x700 mm de dimensions intérieures, 1670x970x1050 mm de dimensions extérieures, avec couvercle en fonte classe D-400 selon NF EN 124. (matériau) | 1.000 | 642038.69 | 642038.69 |
| mq04cag010a | h | Camion grue jusqu'à 6 t de charge maximale. (matériel) | 0.220 | 27562.26 | 6063.70 |
| au00auh040 |  | Vibreur de béton, électrique. | 1.000 | 0.00 | 0.00 |
| mo041 | h | Compagnon professionnel III/CP2 VRD espaces publics. (main-d'œuvre) | 0.894 | 2380.68 | 2128.33 |
| mo087 | h | Ouvrier professionnel II/OP VRD espaces publics. (main-d'œuvre) | 0.894 | 1526.36 | 1364.57 |
| % | % | Frais de chantier des unités d'ouvrage | 2 % | 663108.48 | 13262.17 |
|  |  | Coûts directs |  |  | 676370.65 |
