# Mur en gabions en maille à double torsion

- Propriété du fichier: CYPE Ingenieros S.A.
- Format: FIEBDC-3/2016
- Logiciel: Générateur de prix de la construction. CYPE Ingenieros, S.A.
- Date: 10/04/2024
- Zone géographique: République du Congo
- Devise: XAF
- Coûts indirects: 3 %
- Frais généraux: 13 %
- Bénéfice: 6 %
- TVA: 18 %

## B Aménagements extérieurs

### BG Gros oeuvre

#### BGM Murs

**BGM020** m³ Mur en gabions en maille à double torsion.
Mur en gabions avec une face apparente composé de gabion de 4000x1000x1000 mm en maille à double torsion, hexagonal, de 50x70 mm, en fil de fer galvanisé de 2,0 mm de diamètre; et remplissage avec des moyens manuels des faces apparentes du gabion avec galets, en obtenant un alignement parfait des faces, et avec des moyens mécaniques du reste du gabion avec pierre granitique, de granulométrie comprise entre 70 et 250 mm; montage et démontage du système de coffrage nécessaire pour éviter la déformation des gabions pendant leur remplissage et assurer l'alignement et l'aplomb de la structure. Comprend le câble en acier pour la fixation du gabion.
Inclut: Implantation. Préparation de la surface d'appui. Extension des gabions. Attache des arêtes. Montage du système de coffrage des parements restant apparents des gabions. Remplissage des gabions. Fermeture et attache finale des gabions. Démontage du système de coffrage. Retrait du matériau excédent.
Critère pour le métré: Volume mesuré sur la section théorique de calcul, selon documentation graphique du Projet.
Critère pour le mémoire: On mesurera le volume théorique exécuté selon les spécifications du Projet.

| Code | U | Désignation | Quantité | Prix | Montant |
|---|---|---|---|---|---|
| mt07etf030i | U | Gabion de 4000x1000x1000 mm en maille à double torsion, hexagonal, de 50x70 mm, en fil de fer galvanisé de 2 mm de diamètre. (matériau) | 0.265 | 40011.06 | 10602.931 |
| mt50spa052b | m | Grosse planche en bois de pin, de 20x7,2 cm. (matériau) | 0.3 | 5648.47 | 1694.541 |
| mt50spa101 | kg | Clous en acier. (matériau) | 0.075 | 1672.67 | 125.450 |
| mt50spa081a | U | Étai métallique télescopique, allant jusqu'à 3 m de hauteur. (matériau) | 0.01 | 17202.76 | 172.028 |
| mt50spr100a | m | Câble en acier de 2 mm de diamètre, pour la fixation de maille à double torsion. (matériau) | 1.75 | 1432.58 | 2507.015 |
| mt06psm010e | m³ | Galets de granulométrie comprise entre 70 et 250 mm, avec usure à l'essai Los Angeles < 50. (matériau) | 0.22 | 15748.82 | 3464.740 |
| mt06psm010c | m³ | Pierre granitique de granulométrie comprise entre 70 et 250 mm, avec usure à l'essai Los Angeles < 50. (matériau) | 0.88 | 13701.47 | 12057.294 |
| mq01exn020a | h | Rétro-pelleteuse hydraulique sur pneus, de 105 kW. (matériel) | 0.071 | 25834.4 | 1834.242 |
| mq04cab010c | h | Camion à benne basculante de 12 t de charge, de 162 kW. (matériel) | 0.075 | 22389.81 | 1679.236 |
| mo041 | h | Compagnon professionnel III/CP2 VRD espaces publics. (main-d'œuvre) | 0.665 | 2380.68 | 1583.152 |
| mo087 | h | Ouvrier professionnel II/OP VRD espaces publics. (main-d'œuvre) | 3.32 | 1526.36 | 5067.515 |
| % | % | Frais de chantier des unités d'ouvrage | 2 % | 40788.144 | 815.763 |
|  |  | Coûts directs |  |  | 41603.907 |

Déchets:
- pose: mt07etf030i; facteur de déchet 0.0053
- pose: mt50spa052b Grosse planche en bois de pin, de 20x7,2 cm; facteur de déchet 1
- pose: mt50spa101 Clous en acier; facteur de déchet 0.0045
- pose: mt50spa081a Étai métallique télescopique, allant jusqu'à 3 m de hauteur; facteur de déchet 1
- pose: mt50spr100a Câble en acier de 2 mm de diamètre, pour la fixation de maille à double torsion; facteur de déchet 0.0156327
- pose: mt06psm010e Galets de granulométrie comprise entre 70 et 250 mm, avec usure à l'essai Los Angeles < 50; facteur de déchet 0.0153598
- pose: mt06psm010c Pierre granitique de granulométrie comprise entre 70 et 250 mm, avec usure à l'essai Los Angeles < 50; facteur de déchet 0.0154

## Ressources

**mt07etf030i** U Gabion de 4000x1000x1000 mm en maille à double torsion
Données techniques: Coût énergétique 631.375 MJ; Émission de CO2 64.192 kg; Code CED 17 04 05; Masse de l'élément 25 kg; Volume 0.011905 m3
Déchets:
- emballage: re170203 Plastique. (composant de déchet); quantité 0.04 kg; Code CED 17 02 03; Masse de l'élément 1 kg; Volume 0.001667 m3

**mt50spa052b** m Grosse planche en bois de pin, de 20x7,2 cm
Données techniques: Coût énergétique 1124.755 MJ; Émission de CO2 -15.401 kg; Code CED 17 02 01; Masse de l'élément 8.28 kg; Volume 0.007527 m3

**mt50spa101** kg Clous en acier
Données techniques: Coût énergétique 9.830 MJ; Émission de CO2 0.510 kg; Code CED 17 04 05; Masse de l'élément 1 kg; Volume 0.000476 m3

**mt50spa081a** U Étai métallique télescopique, allant jusqu'à 3 m de hauteur
Données techniques: Coût énergétique 97.317 MJ; Émission de CO2 5.049 kg; Code CED 17 04 05; Masse de l'élément 9.9 kg; Volume 0.004714 m3

**mt50spr100a** m Câble en acier de 2 mm de diamètre, pour la fixation de maille à double torsion
Données techniques: Coût énergétique 0.277 MJ; Émission de CO2 0.069 kg; Code CED 17 04 11; Masse de l'élément 0.0245 kg; Volume 0.000016 m3
Déchets:
- emballage: re150101 Emballages en papier et en carton. (composant de déchet); quantité 0.067 kg; Code CED 15 01 01; Masse de l'élément 1 kg; Volume 0.001333 m3

**mt06psm010e** m³ Galets de granulométrie comprise entre 70 et 250 mm, avec usure à l'essai Los Angeles < 50
Données techniques: Coût énergétique 3552.000 MJ; Émission de CO2 128.000 kg; Code CED 01 04 13; Masse de l'élément 1600 kg; Volume 1.066667 m3

**mt06psm010c** m³ Pierre granitique de granulométrie comprise entre 70 et 250 mm, avec usure à l'essai Los Angeles < 50
Données techniques: Coût énergétique 3774.000 MJ; Émission de CO2 136.000 kg; Code CED 01 04 13; Masse de l'élément 1700 kg; Volume 1.133333 m3
