# Débroussaillage et nettoyage du terrain contenant des arbustes

- Propriété du fichier: CYPE Ingenieros S.A.
- Format: FIEBDC-3/2016
- Logiciel: Générateur de prix de la construction. CYPE Ingenieros, S.A.
- Date: 23/09/2024
- Zone géographique: République du Congo
- Devise: XAF
- Coûts indirects: 3 %
- Frais généraux: 13 %
- Bénéfice: 6 %
- TVA: 18 %

## B Aménagements extérieurs

### BT Terrassement

#### BTN Nettoyage et décapage du terrain

**BTN020** m² Débroussaillage et nettoyage du terrain contenant des arbustes.
Débroussaillage et nettoyage du terrain contenant des arbustes, avec des moyens mécaniques. Comprend les travaux nécessaires pour retirer des zones prévues: arbustes, petites plantes, souches, mauvaises herbes, buissons, bois morts, décombres, déchets et tout autre matériau existant, jusqu'à une épaisseur au moins égale à l'épaisseur de la couche de terre végétale, en considérant comme minimum 25 cm; et chargement dans le camion.
Critère d'évaluation économique: Le prix ne comprend ni l'abattage des arbres ni le transport des matériaux enlevés.
Inclut: Implantation sur le terrain. Coupe d'arbustes. Remuement mécanique des matériaux d'essartage. Retrait et disposition mécanique des matériaux objets de l'essartage. Chargement dans le camion.
Critère pour le métré: Surface mesurée en projection horizontale, selon documentation graphique du Projet.
Critère pour le mémoire: On mesurera, en projection horizontale, la surface réellement exécutée selon les spécifications du Projet, sans inclure les augmentations par excès d'excavation non autorisés.

| Code | U | Désignation | Quantité | Prix | Montant |
|---|---|---|---|---|---|
| mq09sie010 | h | Tronçonneuse à essence, de 50 cm de lame et 2 kW de puissance. (matériel) | 0.022 | 1672.13 | 36.787 |
| mq01pan010a | h | Chargeuse sur pneus de 120 kW/1,9 m³. (matériel) | 0.017 | 22423.25 | 381.195 |
| mo087 | h | Ouvrier professionnel II/OP VRD espaces publics. (main-d'œuvre) | 0.077 | 1526.36 | 117.530 |
| % | % | Frais de chantier des unités d'ouvrage | 2 % | 535.512 | 10.710 |
|  |  | Coûts directs |  |  | 546.222 |

Déchets:
- excavation: ruo170504 Terre et pierres distinctes de celles spécifiées dans le code 17 05 03. (composant de déchet); quantité 291.125 kg; Code CED 17 05 04; Masse de l'élément 1 kg; Volume 0.000625 m3
- excavation: ruo200201 Déchets biodégradables. (composant de déchet); quantité 34.25 kg; Code CED 20 02 01; Masse de l'élément 1 kg; Volume 0.000667 m3
- excavation: ruo200303 Déchets du nettoyage routier. (composant de déchet); quantité 17.125 kg; Code CED 20 03 03; Masse de l'élément 1 kg; Volume 0.000667 m3
