# Transport de mobilier urbain

- Propriété du fichier: CYPE Ingenieros S.A.
- Format: FIEBDC-3/2016
- Logiciel: Générateur de prix de la construction. CYPE Ingenieros, S.A.
- Date: 23/09/2024
- Zone géographique: République du Congo
- Devise: XAF
- Coûts indirects: 3 %
- Frais généraux: 13 %
- Bénéfice: 6 %
- TVA: 18 %

## C Démontages et démolitions

### CM Mobilier urbain

#### CMT Transport

**CMT010** m³ Transport de mobilier urbain.
Transport de mobilier urbain (approximativement 4 U/m³) avec un poids moyen de jusqu'à 500 kg/m³, par camion, sur une distance maximum de 5 km, et chargement manuel dans le camion ou la benne.
Inclut: Chargement dans le camion. Transport du matériau. Décharge de chacun des éléments. Entassement de la zone désignée.
Critère pour le métré: Volume mesuré selon documentation graphique du Projet.
Critère pour le mémoire: On mesurera le volume réellement exécuté selon les spécifications du Projet.

| Code | U | Désignation | Quantité | Prix | Montant |
|---|---|---|---|---|---|
| mq04cap010a | h | Camion pour transport, de 12 t de charge. (matériel) | 0.289 | 39657.83 | 11461.113 |
| mo113 | h | Ouvrier d'exécution I/OE1 construction. (main-d'œuvre) | 0.134 | 1468.69 | 196.804 |
| % | % | Frais de chantier des unités d'ouvrage | 2 % | 11657.917 | 233.158 |
|  |  | Coûts directs |  |  | 11891.075 |
