# Arbre à feuillage caduc

- Propriété du fichier: CYPE Ingenieros S.A.
- Format: FIEBDC-3/2016
- Logiciel: Générateur de prix de la construction. CYPE Ingenieros, S.A.
- Date: 10/04/2024
- Zone géographique: République du Congo
- Devise: XAF
- Coûts indirects: 3 %
- Frais généraux: 13 %
- Bénéfice: 6 %
- TVA: 18 %

## L Espaces verts

### LA Fourniture et plantation d'espèces

#### LAS Fourniture des espèces

**LAS020** U Arbre à feuillage caduc.
Févier d'Amérique (Gleditsia triacanthos 'Sunburst') de 14 à 16 cm de diamètre de tronc; fourniture en container standard.
Inclut: Transport et déchargement au pied du trou de plantation.
Critère pour le métré: Nombre d'unités prévues, selon documentation graphique du Projet.
Critère pour le mémoire: On mesurera le nombre d'unités réellement fournies selon les spécifications du Projet.

| Code | U | Désignation | Quantité | Prix | Montant |
|---|---|---|---|---|---|
| mt48eac110a | U | Févier d'Amérique (Gleditsia triacanthos 'Sunburst') de 14 à 16 cm de diamètre de tronc; fourniture en container standard de 45 l. (matériau) | 1 | 40626.33 | 40626.330 |
| % | % | Frais de chantier des unités d'ouvrage | 2 % | 40626.330 | 812.527 |
|  |  | Coûts directs |  |  | 41438.857 |
