# Paroi naturelle

- Propriété du fichier: CYPE Ingenieros S.A.
- Format: FIEBDC-3/2016
- Logiciel: Générateur de prix de la construction. CYPE Ingenieros, S.A.
- Date: 10/04/2024
- Zone géographique: République du Congo
- Devise: XAF
- Coûts indirects: 3 %
- Frais généraux: 13 %
- Bénéfice: 6 %
- TVA: 18 %

## L Espaces verts

### LS Séparations végétales

#### LSP Parois naturelles

**LSP010** m² Paroi naturelle.
Paroi de claie de bambou naturel, demi-tiges, de 200 cm de hauteur, tissu avec fil d'acier galvanisé, fixée avec un fil de fer galvanisé sur un support existant.
Inclut: Mise en place de la paroi extérieure naturelle et fixation avec du fil de fer galvanisé.
Critère pour le métré: Surface mesurée selon documentation graphique du Projet.
Critère pour le mémoire: On mesurera la surface réellement exécutée selon les spécifications du Projet.

| Code | U | Désignation | Quantité | Prix | Montant |
|---|---|---|---|---|---|
| mt48cnj040f | m² | Claie de bambou naturel, demi-tiges, de 200 cm de hauteur, tissu avec fil d'acier galvanisé, fourni en rouleaux de 500 cm de largeur. (matériau) | 1 | 793.78 | 793.780 |
| mt08var050 | kg | Fil de fer galvanisé pour attacher, de 1,30 mm de diamètre. (matériau) | 0.1 | 1108.78 | 110.878 |
| mo040 | h | Compagnon professionnel III/CP2 jardinier. (main-d'œuvre) | 0.255 | 2380.68 | 607.073 |
| mo115 | h | Ouvrier jardinier. (main-d'œuvre) | 0.255 | 1468.69 | 374.516 |
| % | % | Frais de chantier des unités d'ouvrage | 2 % | 1886.247 | 37.725 |
|  |  | Coûts directs |  |  | 1923.972 |

Déchets:
- pose: mt48cnj040f; facteur de déchet 0.0015
- pose: mt08var050 Fil de fer galvanisé pour attacher, de 1,30 mm de diamètre; facteur de déchet 0.0038

## Ressources

**mt48cnj040f** m² Claie de bambou naturel
Données techniques: Coût énergétique -9.153 MJ; Émission de CO2 -0.909 kg; Code CED 17 02 01; Masse de l'élément 0.56 kg; Volume 0.000509 m3
Déchets:
- emballage: re170203 Plastique. (composant de déchet); quantité 0.002 kg; Code CED 17 02 03; Masse de l'élément 1 kg; Volume 0.001667 m3

**mt08var050** kg Fil de fer galvanisé pour attacher, de 1,30 mm de diamètre
Données techniques: Coût énergétique 25.100 MJ; Émission de CO2 2.560 kg; Code CED 17 04 05; Masse de l'élément 1 kg; Volume 0.000476 m3
