# Épierrement du terrain

- Propriété du fichier: CYPE Ingenieros S.A.
- Format: FIEBDC-3/2016
- Logiciel: Générateur de prix de la construction. CYPE Ingenieros, S.A.
- Date: 23/09/2024
- Zone géographique: République du Congo
- Devise: XAF
- Coûts indirects: 3 %
- Frais généraux: 13 %
- Bénéfice: 6 %
- TVA: 18 %

## L Espaces verts

### LT Préparation du terrain

#### LTS Travail du sol

**LTS010** m² Épierrement du terrain.
Épierrement du terrain lâche avec présence de pierres sur 10% de sa surface, avec des moyens manuels.
Critère d'évaluation économique: Le prix ne comprend pas le transport.
Inclut: Récupération de pierres. Entassement de pierres. Charge des pierres dans le camion ou la benne.
Critère pour le métré: Surface mesurée en projection horizontale, selon documentation graphique du Projet.
Critère pour le mémoire: On mesurera, en projection horizontale, la surface réellement exécutée selon les spécifications du Projet.

| Code | U | Désignation | Quantité | Prix | Montant |
|---|---|---|---|---|---|
| mo115 | h | Ouvrier jardinier. (main-d'œuvre) | 0.077 | 1468.69 | 113.089 |
| mo040 | h | Compagnon professionnel III/CP2 jardinier. (main-d'œuvre) | 0.006 | 2380.68 | 14.284 |
| % | % | Frais de chantier des unités d'ouvrage | 2 % | 127.373 | 2.547 |
|  |  | Coûts directs |  |  | 129.920 |

Déchets:
- excavation: ruo170504 Terre et pierres distinctes de celles spécifiées dans le code 17 05 03. (composant de déchet); quantité 41.85 kg; Code CED 17 05 04; Masse de l'élément 1 kg; Volume 0.000625 m3
