# Extension de terre végétale

- Propriété du fichier: CYPE Ingenieros S.A.
- Format: FIEBDC-3/2016
- Logiciel: Générateur de prix de la construction. CYPE Ingenieros, S.A.
- Date: 10/04/2024
- Zone géographique: République du Congo
- Devise: XAF
- Coûts indirects: 3 %
- Frais généraux: 13 %
- Bénéfice: 6 %
- TVA: 18 %

## L Espaces verts

### LT Préparation du terrain

#### LTT Apport de terres et substrats

**LTT010** m³ Extension de terre végétale.
Terre végétale criblée fournie en sacs, étendue sur le terrain avec des moyens manuels, sur un rayon maximum depuis le lieu de décharge d'entre 100 et 200 m, pour constituer une couche d'épaisseur uniforme allant de 10 à 25 cm.
Inclut: Extension de la terre. Rasantes et arrêts. Récupération des restes. Chargement des restes dans le camion ou la benne.
Critère pour le métré: Volume à étendre, selon documentation graphique du Projet.
Critère pour le mémoire: On mesurera le volume réellement exécuté selon les spécifications du Projet.

| Code | U | Désignation | Quantité | Prix | Montant |
|---|---|---|---|---|---|
| mt48tie030b | m³ | Terre végétale criblée, fournie en sacs. (matériau) | 1 | 17219.5 | 17219.500 |
| mo040 | h | Compagnon professionnel III/CP2 jardinier. (main-d'œuvre) | 0.083 | 2380.68 | 197.596 |
| mo086 | h | Ouvrier professionnel II/OP jardinier. (main-d'œuvre) | 0.83 | 1526.36 | 1266.879 |
| % | % | Frais de chantier des unités d'ouvrage | 2 % | 18683.975 | 373.680 |
|  |  | Coûts directs |  |  | 19057.655 |

Déchets:
- pose: mt48tie030b Terre végétale criblée, fournie en sacs; facteur de déchet 0.003

## Ressources

**mt48tie030b** m³ Terre végétale criblée, fournie en sacs
Données techniques: Coût énergétique 151.700 MJ; Émission de CO2 8.200 kg; Code CED 17 05 04; Masse de l'élément 2050 kg; Volume 1.28125 m3
