# Jardinière en acier

- Propriété du fichier: CYPE Ingenieros S.A.
- Format: FIEBDC-3/2016
- Logiciel: Générateur de prix de la construction. CYPE Ingenieros, S.A.
- Date: 23/09/2024
- Zone géographique: République du Congo
- Devise: XAF
- Coûts indirects: 3 %
- Frais généraux: 13 %
- Bénéfice: 6 %
- TVA: 18 %

## M Mobilier urbain

### MF Fleurissement

#### MFB Jardinières

**MFB060** U Jardinière en acier.
Jardinière troncoconique en acier, de 130 cm de diamètre supérieur et 50 cm de hauteur et capacité 330 litres, avec impression époxy et peinture au polyester.
Inclut: Mise en place de la jardinière. Suppression et nettoyage du matériau excédant.
Critère pour le métré: Nombre d'unités prévues, selon documentation graphique du Projet.
Critère pour le mémoire: On mesurera le nombre d'unités réellement exécutées selon les spécifications du Projet.

| Code | U | Désignation | Quantité | Prix | Montant |
|---|---|---|---|---|---|
| mt52mug250Ac | U | Jardinière troncoconique en acier, de 130 cm de diamètre supérieur et 50 cm de hauteur et capacité 330 litres, avec impression époxy et peinture au polyester. (matériau) | 1 | 1383275.95 | 1383275.950 |
| mq04cag010a | h | Camion grue jusqu'à 6 t de charge maximale. (matériel) | 0.352 | 27562.26 | 9701.916 |
| mo041 | h | Compagnon professionnel III/CP2 VRD espaces publics. (main-d'œuvre) | 0.409 | 2380.68 | 973.698 |
| mo087 | h | Ouvrier professionnel II/OP VRD espaces publics. (main-d'œuvre) | 0.677 | 1526.36 | 1033.346 |
| % | % | Frais de chantier des unités d'ouvrage | 2 % | 1394984.910 | 27899.698 |
|  |  | Coûts directs |  |  | 1422884.608 |

## Ressources

**mt52mug250Ac** U Jardinière troncoconique en acier
Données techniques: Coût énergétique 2907.207 MJ; Émission de CO2 180.338 kg
Déchets:
- emballage: re150101 Emballages en papier et en carton. (composant de déchet); quantité 1.584 kg; Code CED 15 01 01; Masse de l'élément 1 kg; Volume 0.001333 m3
