# Conteneur à chargement vertical, en polyéthylène

- Propriété du fichier: CYPE Ingenieros S.A.
- Format: FIEBDC-3/2016
- Logiciel: Générateur de prix de la construction. CYPE Ingenieros, S.A.
- Date: 10/04/2024
- Zone géographique: République du Congo
- Devise: XAF
- Coûts indirects: 3 %
- Frais généraux: 13 %
- Bénéfice: 6 %
- TVA: 18 %

## M Mobilier urbain

### MO Mobilier de propreté

#### MOC Conteneurs

**MOC020** U Conteneur à chargement vertical, en polyéthylène.
Conteneur type igloo à chargement vertical en polyéthylène haute densité pour ramassage sélectif d'organique, de 3000 l de capacité et 880 kg de charge maximale, à base circulaire de 1840 mm de diamètre et 1760 mm de hauteur, couleur marron, pourvu d'une porte de décharge pour vidage sur camion, crochet métallique pour élévation et bouches de charge avec renfort extérieur pour éviter l'entrée d'eau.
Inclut: Décharge sur chantier. Montage.
Critère pour le métré: Nombre d'unités prévues, selon documentation graphique du Projet.
Critère pour le mémoire: On mesurera le nombre d'unités réellement exécutées selon les spécifications du Projet.

| Code | U | Désignation | Quantité | Prix | Montant |
|---|---|---|---|---|---|
| mt52muc020Fh | U | Conteneur type igloo à chargement vertical en polyéthylène haute densité pour ramassage sélectif d'organique, de 3000 l de capacité et 880 kg de charge maximale, à base circulaire de 1840 mm de diamètre et 1760 mm de hauteur, couleur marron, résistant aux rayons ultraviolets, aux intempéries, aux solutions acides et aux alcalins, aux champignons et aux bactéries et aux détergents, pourvu d'une porte de décharge pour vidage sur camion, crochet métallique pour élévation et bouches de charge avec renfort extérieur pour éviter l'entrée d'eau. (matériau) | 1 | 634845.85 | 634845.850 |
| mq04cag010a | h | Camion grue jusqu'à 6 t de charge maximale. (matériel) | 0.22 | 27562.26 | 6063.697 |
| mo087 | h | Ouvrier professionnel II/OP VRD espaces publics. (main-d'œuvre) | 0.255 | 1526.36 | 389.222 |
| % | % | Frais de chantier des unités d'ouvrage | 2 % | 641298.769 | 12825.975 |
|  |  | Coûts directs |  |  | 654124.744 |

## Ressources

**mt52muc020Fh** U Conteneur type igloo à chargement vertical en polyéthylène haute densité pour ramassage sélectif d'organique
Données techniques: Coût énergétique 10170.217 MJ; Émission de CO2 288.093 kg
Déchets:
- emballage: re170203 Plastique. (composant de déchet); quantité 0.624 kg; Code CED 17 02 03; Masse de l'élément 1 kg; Volume 0.001667 m3
