# But de football

- Propriété du fichier: CYPE Ingenieros S.A.
- Format: FIEBDC-3/2016
- Logiciel: Générateur de prix de la construction. CYPE Ingenieros, S.A.
- Date: 23/09/2024
- Zone géographique: République du Congo
- Devise: XAF
- Coûts indirects: 3 %
- Frais généraux: 13 %
- Bénéfice: 6 %
- TVA: 18 %

## M Mobilier urbain

### MQ Équipements sportifs

#### MQG Jeux sportifs

**MQG110** U But de football.
But fixe de football 7 ou football 8 de 6 m de base et 2 m de hauteur constitué de: poteaux et barre transversale de section circulaire de 100 mm de diamètre, en acier, finition avec vernis de polyuréthane, couleur blanche et filet en nylon avec cordes de 3 mm de diamètre avec supports en polyamide pour fixation du filet au but, fixée à une base de béton BCN: CPJ-CEM II/A 32,5 - P - B 20 - 15/25 - E: 1 - NA - P 18-305 avec éléments d'ancrage.
Critère d'évaluation économique: Le prix comprend l'excavation.
Inclut: Implantation. Excavation avec des moyens manuels. Bétonnage de la base d'appui. Montage et fixation de l'équipement sportif. Contrôle de son bon fonctionnement.
Critère pour le métré: Nombre d'unités prévues, selon documentation graphique du Projet.
Critère pour le mémoire: On mesurera le nombre d'unités réellement exécutées selon les spécifications du Projet.

| Code | U | Désignation | Quantité | Prix | Montant |
|---|---|---|---|---|---|
| mt52dep320e | U | But fixe de football 7 ou football 8 de 6 m de base et 2 m de hauteur constitué de: poteaux et barre transversale de section circulaire de 100 mm de diamètre, en acier, finition avec vernis de polyuréthane, couleur blanche et filet en nylon avec cordes de 3 mm de diamètre avec supports en polyamide pour fixation du filet au but, comprend des pieds en acier pour encastrer les poteaux. (matériau) | 1 | 625463.9 | 625463.900 |
| mt10hmf040qaeg | m³ | Béton non armé prêt à l'emploi BCN: CPJ-CEM II/A 32,5 - P - B 20 - 15/25 - E: 1 - NA - P 18-305. (matériau) | 0.6 | 67704.86 | 40622.916 |
| mo041 | h | Compagnon professionnel III/CP2 VRD espaces publics. (main-d'œuvre) | 2.235 | 2380.68 | 5320.820 |
| mo087 | h | Ouvrier professionnel II/OP VRD espaces publics. (main-d'œuvre) | 2.235 | 1526.36 | 3411.415 |
| mo011 | h | Compagnon professionnel III/CP2 monteur. (main-d'œuvre) | 0.958 | 2446.3 | 2343.555 |
| mo080 | h | Ouvrier professionnel II/OP monteur. (main-d'œuvre) | 0.958 | 1526.36 | 1462.253 |
| % | % | Frais de chantier des unités d'ouvrage | 2 % | 678624.859 | 13572.497 |
|  |  | Coûts directs |  |  | 692197.356 |

Déchets:
- pose: mt10hmf040qaeg Béton non armé prêt à l'emploi BCN: CPJ-CEM II/A 32,5 - P - B 20 - 15/25 - E: 1 - NA - P 18-305; facteur de déchet 0.00140846

## Ressources

**mt52dep320e** U But fixe de football 7 ou football 8 de 6 m de base et 2 m de hauteur constitué de: poteaux et barre transversale de
Données techniques: Coût énergétique 912.574 MJ; Émission de CO2 47.137 kg
Déchets:
- emballage: re150101 Emballages en papier et en carton. (composant de déchet); quantité 3.585 kg; Code CED 15 01 01; Masse de l'élément 1 kg; Volume 0.001333 m3

**mt10hmf040qaeg** m³ Béton non armé prêt à l'emploi BCN: CPJ-CEM II/A 32,5 - P - B 20 - 15/25 - E: 1 - NA - P 18-305
Données techniques: Coût énergétique 1840.000 MJ; Émission de CO2 230.000 kg; Code CED 17 01 01; Masse de l'élément 2300 kg; Volume 1.533333 m3
