# Jeu de filets pour buts de football

- Propriété du fichier: CYPE Ingenieros S.A.
- Format: FIEBDC-3/2016
- Logiciel: Générateur de prix de la construction. CYPE Ingenieros, S.A.
- Date: 23/09/2024
- Zone géographique: République du Congo
- Devise: XAF
- Coûts indirects: 3 %
- Frais généraux: 13 %
- Bénéfice: 6 %
- TVA: 18 %

## M Mobilier urbain

### MQ Équipements sportifs

#### MQG Jeux sportifs

**MQG120** U Jeu de filets pour buts de football.
Jeu de deux filets pour buts de football 7 ou football 8, de cordes d'en nylon de 3 mm de diamètre.
Inclut: Implantation. Montage et fixation de l'équipement sportif. Contrôle de son bon fonctionnement.
Critère pour le métré: Nombre d'unités prévues, selon documentation graphique du Projet.
Critère pour le mémoire: On mesurera le nombre d'unités réellement exécutées selon les spécifications du Projet.

| Code | U | Désignation | Quantité | Prix | Montant |
|---|---|---|---|---|---|
| mt52dep340e | U | Jeu de deux filets pour buts de football 7 ou football 8, de cordes d'en nylon de 3 mm de diamètre. (matériau) | 1 | 113834.43 | 113834.430 |
| mo011 | h | Compagnon professionnel III/CP2 monteur. (main-d'œuvre) | 0.383 | 2446.3 | 936.933 |
| mo080 | h | Ouvrier professionnel II/OP monteur. (main-d'œuvre) | 0.383 | 1526.36 | 584.596 |
| % | % | Frais de chantier des unités d'ouvrage | 2 % | 115355.959 | 2307.119 |
|  |  | Coûts directs |  |  | 117663.078 |

Déchets:
- pose: mt52dep340e Jeu de deux filets pour buts de football 7 ou football 8, de cordes d'en nylon de 3 mm de diamètre; facteur de déchet 0.044

## Ressources

**mt52dep340e** U Jeu de deux filets pour buts de football 7 ou football 8, de cordes d'en nylon de 3 mm de diamètre
Données techniques: Coût énergétique 324.784 MJ; Émission de CO2 10.817 kg; Code CED 20 01 11; Masse de l'élément 7.6 kg; Volume 0.010133 m3
Déchets:
- emballage: re170203 Plastique. (composant de déchet); quantité 0.1 kg; Code CED 17 02 03; Masse de l'élément 1 kg; Volume 0.001667 m3
