# Protection de talus avec un film de polyéthylène et une maille à triple torsion ancrée au terrain

- Propriété du fichier: CYPE Ingenieros S.A.
- Format: FIEBDC-3/2016
- Logiciel: Générateur de prix de la construction. CYPE Ingenieros, S.A.
- Date: 10/04/2024
- Zone géographique: République du Congo
- Devise: XAF
- Coûts indirects: 3 %
- Frais généraux: 13 %
- Bénéfice: 6 %
- TVA: 18 %

## S Sécurité et santé

### SC Équipements de protection collective

#### SCD Protection des talus

**SCD020** m² Protection de talus avec un film de polyéthylène et une maille à triple torsion ancrée au terrain.
Protection d'un talus face à l'éboulement de la couche superficielle du terrain, constituée d'un film de polyéthylène haute densité de 2 mm d'épaisseur, maille à triple torsion, hexagonale, 8x10-18, en fil de fer galvanisé de 3,40 mm de diamètre et ancrages au terrain constitués de barres à haute adhérence en acier Fe E 500. Comprend les câbles en acier entre les ancrages, pour la fixation de la maille à triple torsion.
Critère pour le métré: Surface mesurée selon Plan général de coordination en matière de sécurité et de protection de la santé.
Critère pour le mémoire: La surface mesurée sera celle réellement montée selon spécifications d'Étude ou d'Étude Basique de Sécurité et Santé.

| Code | U | Désignation | Quantité | Prix | Montant |
|---|---|---|---|---|---|
| mt50spr055a | m² | Membrane en polyéthylène haute densité, de 2 mm d'épaisseur, résistante aux intempéries. (matériau) | 1.2 | 3482.11 | 4178.532 |
| mt07ame510o | m² | Maille à triple torsion, hexagonale, 8x10-18, en fil de fer galvanisé de 3,4 mm de diamètre, pour protection des talus. (matériau) | 1 | 2854.4 | 2854.400 |
| mt07aco055e | kg | Barres en acier haute adhérence, Fe E 500, de divers diamètres. (matériau) | 0.6 | 767.22 | 460.332 |
| mt50spr100b | m | Câble en acier de 2 mm de diamètre, pour la fixation de maille à triple torsion. (matériau) | 1.7 | 1432.58 | 2435.386 |
| mq07cce010a | h | Camion avec nacelle élévatrice à bras articulé de 16 m de hauteur maximale de travail et 260 kg de charge maximale. (matériel) | 0.154 | 10579 | 1629.166 |
| mo120 | h | Ouvrier Sécurité et Santé. (main-d'œuvre) | 0.358 | 1468.69 | 525.791 |
| % | % | Frais de chantier des unités d'ouvrage | 2 % | 12083.607 | 241.672 |
|  |  | Coûts directs |  |  | 12325.279 |

Déchets:
- pose: mt50spr055a Membrane en polyéthylène haute densité, de 2 mm d'épaisseur, résistante aux intempéries; facteur de déchet 0.06
- pose: mt07ame510o Maille à triple torsion, hexagonale, 8x10-18, en fil de fer galvanisé de 3,4 mm de diamètre, pour protection des talus; facteur de déchet 0.0188
- pose: mt07aco055e Barres en acier haute adhérence, Fe E 500, de divers diamètres; facteur de déchet 0.0075
- pose: mt50spr100b Câble en acier de 2 mm de diamètre, pour la fixation de maille à triple torsion; facteur de déchet 0.0156327

## Ressources

**mt50spr055a** m² Membrane en polyéthylène haute densité, de 2 mm d'épaisseur, résistante aux intempéries
Données techniques: Coût énergétique 270.924 MJ; Émission de CO2 9.641 kg; Code CED 17 06 04; Masse de l'élément 1.96 kg; Volume 0.003267 m3
Déchets:
- emballage: re170203 Plastique. (composant de déchet); quantité 0.024 kg; Code CED 17 02 03; Masse de l'élément 1 kg; Volume 0.001667 m3

**mt07ame510o** m² Maille à triple torsion, hexagonale, 8x10-18, en fil de fer galvanisé de 3,4 mm de diamètre, pour protection des talus
Données techniques: Coût énergétique 43.855 MJ; Émission de CO2 4.371 kg; Code CED 17 04 05; Masse de l'élément 1.67 kg; Volume 0.000795 m3
Déchets:
- emballage: re170203 Plastique; quantité 0.02 kg

**mt07aco055e** kg Barres en acier haute adhérence, Fe E 500, de divers diamètres
Données techniques: Coût énergétique 9.830 MJ; Émission de CO2 0.510 kg; Code CED 17 04 05; Masse de l'élément 1 kg; Volume 0.000476 m3

**mt50spr100b** m Câble en acier de 2 mm de diamètre, pour la fixation de maille à triple torsion
Données techniques: Coût énergétique 0.277 MJ; Émission de CO2 0.069 kg; Code CED 17 04 11; Masse de l'élément 0.0245 kg; Volume 0.000016 m3
Déchets:
- emballage: re150101 Emballages en papier et en carton. (composant de déchet); quantité 0.067 kg; Code CED 15 01 01; Masse de l'élément 1 kg; Volume 0.001333 m3
