# Passerelle piétonne en porte-à-faux de protection périmétrique de toiture

- Propriété du fichier: CYPE Ingenieros S.A.
- Format: FIEBDC-3/2016
- Logiciel: Générateur de prix de la construction. CYPE Ingenieros, S.A.
- Date: 10/04/2024
- Zone géographique: République du Congo
- Devise: XAF
- Coûts indirects: 3 %
- Frais généraux: 13 %
- Bénéfice: 6 %
- TVA: 18 %

## S Sécurité et santé

### SC Équipements de protection collective

#### SCN Passerelles pour toitures inclinées

**SCN010** m Passerelle piétonne en porte-à-faux de protection périmétrique de toiture.
Protection périmétrique de toiture avec une passerelle piétonne en porte-à-faux, de 0,60 m de largeur utile, constituée des éléments suivants: une plateforme de plaque perforée en acier galvanisé avec perforations rondes parallèles de diamètre 8 mm, amortissable en 20 utilisations, fixée sur des supports rétractiles métalliques encastrés en about de plancher de l'étage toiture tous les 2 m, permettant d'extraire de chacun d'eux un profilé porteur pour son appui et celui des potelets; une lisse haute de tube en acier de 25 mm de diamètre et 2500 mm de longueur, amortissable en 150 utilisations; une lisse intermédiaire de tube en acier de 25 mm de diamètre et 2500 mm de longueur, amortissable en 150 utilisations; une plinthe métallique de 3 m de longueur, dont le bord supérieur se trouve au moins 15 cm au-dessus de la surface de travail, amortissable en 150 utilisations et des potelets de type pince-dalles de sécurité fabriqués en acier de première qualité peint au four en époxy-polyester, de 35x35 mm et 1500 mm de longueur, espacés d'au plus 2 m et fixés individuellement à chaque support rétractile, amortissables en 20 utilisations. Comprend les pièces spéciales de début et de fin de tronçon et les anneaux pour la fixation de la plateforme aux supports.
Critère pour le métré: Longueur mesurée selon Plan général de coordination en matière de sécurité et de protection de la santé.
Critère pour le mémoire: La longueur mesurée sera celle réellement montée selon spécifications d'Étude ou d'Étude Basique de Sécurité et Santé.

| Code | U | Désignation | Quantité | Prix | Montant |
|---|---|---|---|---|---|
| mt50spb035 | U | Support rétractile métallique de 110 cm d'encastrement et 70 cm de débord, pour l'installation de plateformes suspendues de niveau variable. (matériau) | 0.65 | 104606.15 | 67993.998 |
| mt26aha010a | m² | Tôle perforée en acier galvanisé, avec perforations rondes parallèles de diamètre 8 mm. Panneaux de 2000x1000x1,5 mm. (matériau) | 0.03 | 19075.03 | 572.251 |
| mt50spb030g | U | Potelet de type pince-dalles de sécurité fabriqué en acier de première qualité peint au four en époxy-polyester, de 35x35 mm et 1500 mm de longueur, avec serrage vers le haut. (matériau) | 0.035 | 21529.18 | 753.521 |
| mt50spb050a | U | Lisse pour potelet matrice, en tube d'acier peint au four en époxy-polyester, de 25 mm de diamètre et 2500 mm de longueur. (matériau) | 0.005 | 6163.14 | 30.816 |
| mt50spb070 | U | Plinthe métallique de 3 m de longueur et 150 mm de hauteur, peint au four en époxy-polyester. (matériau) | 0.002 | 21500.23 | 43.000 |
| mo119 | h | Compagnon professionnel III/CP2 Sécurité et Santé. (main-d'œuvre) | 0.639 | 2380.68 | 1521.255 |
| mo120 | h | Ouvrier Sécurité et Santé. (main-d'œuvre) | 0.639 | 1468.69 | 938.493 |
| % | % | Frais de chantier des unités d'ouvrage | 2 % | 71853.334 | 1437.067 |
|  |  | Coûts directs |  |  | 73290.401 |

Déchets:
- pose: mt50spb035; facteur de déchet 1
- pose: mt50spb030g; facteur de déchet 1
- pose: mt50spb050a; facteur de déchet 1
- pose: mt50spb070 Plinthe métallique de 3 m de longueur et 150 mm de hauteur, peint au four en époxy-polyester; facteur de déchet 1

## Ressources

**mt50spb035** U Support rétractile métallique de 110 cm d'encastrement et 70 cm de débord
Données techniques: Coût énergétique 53.082 MJ; Émission de CO2 2.754 kg; Code CED 17 04 05; Masse de l'élément 5.4 kg; Volume 0.002571 m3

**mt50spb030g** U Potelet de type pince-dalles de sécurité fabriqué en acier de première qualité peint au four en époxy-polyester
Données techniques: Coût énergétique 50.133 MJ; Émission de CO2 2.601 kg; Code CED 17 04 05; Masse de l'élément 5.1 kg; Volume 0.002429 m3

**mt50spb050a** U Lisse pour potelet matrice
Données techniques: Coût énergétique 22.904 MJ; Émission de CO2 1.188 kg; Code CED 17 04 05; Masse de l'élément 2.33 kg; Volume 0.00111 m3

**mt50spb070** U Plinthe métallique de 3 m de longueur et 150 mm de hauteur, peint au four en époxy-polyester
Données techniques: Coût énergétique 88.470 MJ; Émission de CO2 4.590 kg; Code CED 17 04 05; Masse de l'élément 9 kg; Volume 0.004286 m3
