# Grillage de balisage avec supports enfoncés dans le terrain

- Propriété du fichier: CYPE Ingenieros S.A.
- Format: FIEBDC-3/2016
- Logiciel: Générateur de prix de la construction. CYPE Ingenieros, S.A.
- Date: 23/09/2024
- Zone géographique: République du Congo
- Devise: XAF
- Coûts indirects: 3 %
- Frais généraux: 13 %
- Bénéfice: 6 %
- TVA: 18 %

## S Sécurité et santé

### SS Signalisation de chantier

#### SSM Signalisation des zones de travaux

**SSM030** m Grillage de balisage avec supports enfoncés dans le terrain.
Signalisation et délimitation des zones de risque de chute sur des hauteurs inférieures à 2 m en bord d'excavation à l'aide d'un grillage de balisage en polyéthylène haute densité (200 g/m²), doublement réorienté, avec traitement ultraviolet, de couleur orange, de 1,20 m de hauteur, fixé avec des brides de nylon aux supports de barre à haute adhérence en acier Fe E 500 de 1,75 m de longueur et 20 mm de diamètre, enfoncés dans le terrain tous les 1,00 m et séparés du bord du talus de plus de 2 m. Comprend le montage, les capuchons protecteurs type champignon, la maintenance dans des conditions sûres durant toute la période de temps requise et le démontage. Le grillage étant amortissable en 1 utilisation, les supports en 3 utilisations et les capuchons protecteurs en 3 utilisations.
Critère pour le métré: Longueur mesurée selon Plan général de coordination en matière de sécurité et de protection de la santé.
Critère pour le mémoire: La longueur mesurée sera celle réellement montée selon spécifications d'Étude ou d'Étude Basique de Sécurité et Santé.

| Code | U | Désignation | Quantité | Prix | Montant |
|---|---|---|---|---|---|
| mt50spr040b | m | Grillage de balisage en polyéthylène haute densité (200 g/m²), doublement réorienté, avec traitement ultraviolet, couleur orange, de 1,2 m de hauteur. (matériau) | 1 | 624.04 | 624.040 |
| mt07aco055e | kg | Barres en acier haute adhérence, Fe E 500, de divers diamètres. (matériau) | 1.815 | 767.22 | 1392.504 |
| mt50spr046 | U | Bride en nylon, de 4,8x200 mm. (matériau) | 3.78 | 34.74 | 131.317 |
| mt50spr045 | U | Bouchon protecteur en PVC, type champignon, de couleur rouge, pour la protection des extrémités des armatures. (matériau) | 0.42 | 102.93 | 43.231 |
| mo120 | h | Ouvrier Sécurité et Santé. (main-d'œuvre) | 0.255 | 1468.69 | 374.516 |
| % | % | Frais de chantier des unités d'ouvrage | 2 % | 2565.608 | 51.312 |
|  |  | Coûts directs |  |  | 2616.920 |

Déchets:
- pose: mt07aco055e Barres en acier haute adhérence, Fe E 500, de divers diamètres; facteur de déchet 0.0075
- pose: mt50spr046 Bride en nylon, de 4,8x200 mm; facteur de déchet 0.07

## Ressources

**mt07aco055e** kg Barres en acier haute adhérence, Fe E 500, de divers diamètres
Données techniques: Coût énergétique 9.830 MJ; Émission de CO2 0.510 kg; Code CED 17 04 05; Masse de l'élément 1 kg; Volume 0.000476 m3

**mt50spr046** U Bride en nylon, de 4,8x200 mm
Données techniques: Coût énergétique 0.184 MJ; Émission de CO2 0.009 kg; Code CED 17 02 03; Masse de l'élément 0.0019 kg; Volume 0.000003 m3
